# Fresado y mecanizado - de knauf Industries

- Propiedad del archivo: CONSTRUNARIO
- Formato: FIEBDC-3/2012
- Programa: Construnario Versión 3.51
- Fecha de los precios: 21/07/2017
- Divisa: EUR

**C1601KNM-121** u Fresado y mecanizado - de knauf Industries
En ocasiones, requerimos de una pieza moldeada para dar respuesta a una situación pero que por su volumen de consumo no es rentable su producción. En estos supuestos, otras técnicas como el mecanizado con fresa en 3 ejes, el corte (partiendo del bloque) o la combinación de ambos nos permite obtener dichas piezas sin tener que incurrir en la inversión de un molde. El ejemplo más recurrente son los prototipos previos a piezas de serie, mostrándonos la geometría final de estos, que nos permitirán para comprobar ajustes, formatos, utilidades… Mostrando el único resultado
