# Knauf® Therm suelo radiante - de knauf Industries

- Propiedad del archivo: CONSTRUNARIO
- Formato: FIEBDC-3/2012
- Programa: Construnario Versión 3.51
- Fecha de los precios: 14/07/2017
- Divisa: EUR

**C1601KNM-2232** m2 Knauf® Therm suelo radiante - de knauf Industries
Knauf® Therm. Placas moldeadas para instalación de suelos radiantes. Suelos radiantes. La gama de productos Knauf para suelos se completa con las placas aislantes obtenidas por moldeo para suelos radiantes con una doble función: proporcionar un suplemento importante de aislamiento térmico (resistencia térmica de las placas R=1,17 m2K/W para espesor 4 cm) al forjado y servir de soporte y guía a los tubos de calefacción mediante los tetones de que van provistas las placas. La instalación de sistemas de suelos radiantes proporciona una distribución de temperaturas uniforme, lo que se traduce en confort para los usuarios de las viviendas, a la vez que un consumo de energía que puede llegar a ser un 30% menos que otras alternativas. Las placas pueden ir provistas de un film de plástico que ofrece mayor protección mecánica ante el riesgo de roturas durante la instalación de las tuberías del fluido de calefacción, actuando además como barrera contra la humedad. Knauf Industries fabrica y suministra en exclusiva sus placas de suelo radiante para los más prestigiosos instaladores de sistemas de calefacción por suelo radiante.
