# Knauf XTherm - de knauf Industries

- Propiedad del archivo: CONSTRUNARIO
- Formato: FIEBDC-3/2012
- Programa: Construnario Versión 3.51
- Fecha de los precios: 16/05/2017
- Divisa: EUR

**C1601KNM-2222** m2 Knauf XTherm - de knauf Industries
Knauf XTherm. Super-aislante de última generación. Es el producto especifico para la aplicación de aislamiento térmico por el exterior de fachada. La estabilidad dimensional de los paneles aislantes es fundamental para el correcto comportamiento del sistema. Por ello, los paneles Xtherm se someten a un proceso de estabilización especifico tanto en la etapa de bloque como después de conformados. Las especiales dimensiones de los paneles están estudiados para esta aplicación. Las ventajas básicas del SATE con EPS o poliestireno exterior son: • Elimina casi por completo la presencia de puentes térmicos. • Minimiza el riesgo de condensaciones. • Incrementa la inercia térmica. Dimensiones: 1000 x 500 mm, 1300 x 800 mm. Espesores: 40, 50, 60, 70, 80, 90, 100 y 120 mm.
