# Knauf Therm ETIX® Grafit + - de knauf Industries

- Propiedad del archivo: CONSTRUNARIO
- Formato: FIEBDC-3/2012
- Programa: Construnario Versión 3.51
- Fecha de los precios: 26/07/2021
- Divisa: EUR

**C1601KNM-2226** m2 Knauf Therm ETIX® Grafit + - de knauf Industries
Panel específicamente estabilizado para exterior. Rehabilitación de fachada por el exterior. Cuando se trata de rehabilitación de cerramientos de edificios con déficit de aislamiento, la solución más utilizada en la fachada es la aplicación de una segunda piel a la totalidad del cerramiento, siguiendo los procedimientos de los SATE, Sistemas de Aislamiento Térmico por el Exterior (ETICS, en su acepción en inglés). La rehabilitación térmica por el exterior reduce la demanda energética del edificio haciéndolo más sostenible, y proporciona otras importantes ventajas además de las mencionadas para obra nueva: Ventajas • La obra se ejecuta sin necesidad de desalojar el edificio. • No reduce el espacio útil. • Comporta la renovación total del aspecto de la fachada. • Tiene bajo coste de mantenimiento. • La inversión realizada en aislamiento se amortiza en pocos años.
