# Knauf Thermfloor® - de knauf Industries

- Propiedad del archivo: CONSTRUNARIO
- Formato: FIEBDC-3/2012
- Programa: Construnario Versión 3.51
- Fecha de los precios: 26/07/2021
- Divisa: EUR

**C1601KNM-2233** m2 Knauf Thermfloor® - de knauf Industries
Placas machihembradas moldeadas con film sobre moldeado para recubrimiento de tetones en sistemas de calefacción de suelo radiante.
