# Bovedilla pretensada - de knauf Industries

- Propiedad del archivo: CONSTRUNARIO
- Formato: FIEBDC-3/2012
- Programa: Construnario Versión 3.51
- Fecha de los precios: 27/07/2021
- Divisa: EUR

**C1601KNM-23241** m2 Bovedilla pretensada - de knauf Industries
Bovedilla de poliestireno expandido (EPS) para la construcción de sistemas de forjado con vigueta y bovedilla. Largo: 1000 a 1200 mm Ancho: 400 a 660 mm Alto: 100 a 300 mm
