# Casetones Fractalys de corte y moldeo - de knauf Industries

- Propiedad del archivo: CONSTRUNARIO
- Formato: FIEBDC-3/2012
- Programa: Construnario Versión 3.51
- Fecha de los precios: 27/07/2021
- Divisa: EUR

**C1601KNM-2351** u Casetones Fractalys de corte y moldeo - de knauf Industries
Fractalys es un casetón aligerado reticular de 700x700mm y canto variable, para encofrados. Constituido por materiales no contaminantes y de baja huella de carbono; cuya base está formada por elementos cerámicos que lo hacen extremadamente resistente al fuego. Fractalys es un producto patentado*, especialmente diseñado para edificaciones públicas que requieran: una especial resistencia contra el fuego (RE 180, REI 90) y grandes luces. Existen dos modelos: Uno de corte y otro de moldeo. Este último está formado por dos elementos: una base de altura fija y una tapa encajable de altura variable que integra separadores para mallazo, igualmente permite realizar sobrearmados. Los casetones de cantos estándar van desde (20+5), hasta (40+5). Características técnicas: Fractalys es un nuevo forjado reticular que nace para dar respuesta a los exigentes requerimientos de resistencia al fuego establecidos en el CTE DB-SI-SEGURIDAD EN CASO DE INCENDIO (REI 90 y RE 180). Este casetón ha sido desarrollado, teniendo en cuenta la operativa usual de montaje en obra y atendiendo a los requisitos legales sobre ergonomía y salud en el trabajo. El sistema Fractalys completo está compuesto por el casetón, medio y tercio de casetón y separadores tanto para nervios como para mallazos de la capa de compresión. Fractalys tiene la posibilidad de portar en su interior elementos de aislamiento acústico.
