# Bomba con cuerpo de voluta para aceite térmico, en diseño compacto, modelo SIHISuperNova ZTK de Sterling Fluid

- Propiedad del archivo: CONSTRUNARIO
- Formato: FIEBDC-3/2012
- Programa: Construnario Versión 3.51
- Fecha de los precios: 29/07/2021
- Divisa: EUR

**SIHISuperNova ZTK** u Bomba con cuerpo de voluta para aceite térmico, en diseño compacto, modelo SIHISuperNova ZTK de Sterling Fluid
Bombas con cuerpo de voluta de diseño compacto de una etapa. Características nominales y tamaño de conexión de las bridas según EN 733. No son comunes el eje de bomba y motor, los motores utilizados son los estándar de catálogo. Debido al diseño proceso, es posible extraer todo el conjunto rotórico sin desmontar el cuerpo de la bomba de las tuberías del sistema. Los ejes independientes del conjunto, unidos por un acoplamiento especial facilita el desmontaje o reposición del motor sin afectar a la bomba. Aplicaciones: Cuando se desarrolló la unidad constructiva bombas con cuerpo de voluta de la serie ZTK, los principales objetivos han sido: ahorrar espacio en el lugar de la instalación y que sean de fácil instalación especialmente adaptados a la circulación de portadores térmicos minerales y sintéticos en circuitos primario, secundario y terciario. Además estas unidades pueden usarse con gran ventaja como bombas principales de circulación para intercambiadores de calor de diseño compacto, donde ellas, debido a sus características constructivas, ofrecen nuevas posibilidades al fabricante de la planta para el diseño del sistema.
