# Bomba químicas de proceso estándar, modelo Mark3 ISO de Sterling. Una etapa

- Propiedad del archivo: CONSTRUNARIO
- Formato: FIEBDC-3/2012
- Programa: Construnario Versión 3.51
- Fecha de los precios: 29/07/2021
- Divisa: EUR

**Mark3 ISO** u Bomba químicas de proceso estándar, modelo Mark3 ISO de Sterling. Una etapa
La gama de bombas químicas de proceso estándar Mark3 ISO, son horizontales, de una etapa y cuerpo de voluta con dimensiones según ISO 2858. Cumplen con los requerimientos técnicos de ISO 5199, IS 15783. Es una configuración modular bien con extremo de eje libre o en ejecución monobloc. Las opciones de cierre de eje son: por cierre mecánico simple o doble, accionamiento magnético y motor encapsulado. Las ventajas son la intercambiabilidad del conjunto desmontable por detrás y la reducción de costo en los repuestos. Aplicaciones: Las bombas de la serie Mark3 ISO cumplen los requerimientos constructivos de los clientes en la industria de proceso, en las siguientes áreas: química y farmacéutica, petroquímica, papel, plásticos, procesado de alimentos, diseño de plantas y construcción.
