# Bomba sanitaria de una etapa, cuerpo de voluta e impulsor abierto, modelo NKH de Sterling

- Propiedad del archivo: CONSTRUNARIO
- Formato: FIEBDC-3/2012
- Programa: Construnario Versión 3.51
- Fecha de los precios: 29/07/2021
- Divisa: EUR

**NKH** u Bomba sanitaria de una etapa, cuerpo de voluta e impulsor abierto, modelo NKH de Sterling
La NHK es una bomba sanitaria de una etapa, cuerpo de voluta y un impulsor abierto (para optimizar el bombeo de medios susceptibles de cortarse) que gira en un eje robusto. El cuerpo de bomba de gruesa pared de acero inoxidable se fija fuertemente mediante un anillo abrazadera de apertura rápida con categoría sanitaria y junta tórica. Todas las partes mojadas están construidas de acero inoxidable AISI 316L electro pulido. Importante, el cuerpo de voluta es de acero laminado mientras que la tapa del cuerpo es forjada para proporcionar una construcción para servicio pesado. El resto de piezas son de AISI 304. La gama NHK cumple con la norma para alimentación 3A1 con una rugosidad de superficie de Ra < 3,2 µm (otras normas son opcionales). Su diseño modular y compacto, el uso de motores estándar y su variedad de opciones garantizan un funcionamiento fiable en la industria de la alimentaria y de las bebidas. Aplicaciones: Las bombas centrífugas sanitarias se utilizan en la industria alimentaria y de las bebidas, como cervecerías y lecherías. Los campos de aplicación para estas bombas incluye: fabricación (masas, mosto, cerveza), lecherías (leche, nata, grasa), filtración (filtración, separación, mezcla), lavado (CIP aguas arriba y aguas abajo), llenado (cerveza, refrescos, zumos) y agua pura y esterilizada.
