# Bomba de vacío de anillo líquido, modelo LEM/LEL de Sterling

- Propiedad del archivo: CONSTRUNARIO
- Formato: FIEBDC-3/2012
- Programa: Construnario Versión 3.51
- Fecha de los precios: 29/07/2021
- Divisa: EUR

**LEMLEL** u Bomba de vacío de anillo líquido, modelo LEM/LEL de Sterling
Las bomba de vacío de anillo líquido de la serie LEM/LEL son de desplazamiento, de una etapa de construcción sencilla y robusta con características particulares como no ser contaminantes debido a una compresión prácticamente isotérmica, sin aceite (sin lubricación en la cámara de trabajo), bombea casi todos los gases y vapores, pueden bombear pequeñas cantidades de líquido que entren junto con el gas, fácil mantenimiento y operación fiable, bajo nivel de ruido y prácticamente sin vibraciones, protección contra cavitación como estándar, drenaje de suciedad incorporado, drenaje centralizado incorporado y sin contacto metálico entre las piezas giratorias. Aplicaciones: Bombeo y extracción de gases secos y húmedos. Puede bombear líquido que entre durante el normal funcionamiento. Estas bombas se aplican en todos los campos donde haya que conseguir una presión de 33 a 900 mbar con una bomba de vacío robusta.
