# Compresor de anillo líquido, modelo KPH de Sterling

- Propiedad del archivo: CONSTRUNARIO
- Formato: FIEBDC-3/2012
- Programa: Construnario Versión 3.51
- Fecha de los precios: 29/07/2021
- Divisa: EUR

**KPH** u Compresor de anillo líquido, modelo KPH de Sterling
Los compresores de anillo líquido de la serie KPH son de desplazamiento, de una etapa, de construcción simple y robusta. Tienen las importares característicos siguientes: bombeo de prácticamente todos los gases y vapores, no contaminan debidoa su compresión casi isotérmica, sin aceite (ninguna lubricación en la cámara de trabajo), pueden bombear líquido adicional junto con el gas, fácil mantenimiento y operación fiable, bajo nivel de ruido y prácticamente sin vibraciones, amplia opción de material (aplicable en casi todas las instalaciones) y sin contacto metálico entre las piezas giratorias. Aplicaciones: Bombeo y compresión de gases secos y húmedos. Puede bombear líquido junto con el gas durante el funcionamiento normal. Estos compresores se aplican en todos los campos donde sea necesario conseguir una compresión sobre presión de hasta 1,5 bares mediante un robusto compresor y cuando sólo es admisible un pequeño incremento de la temperatura durante la compresión. Los campos de aplicación son: industria del plástico (recuperación de gases de proceso como el cloruro de vinilo), industria petroquímica (compresión de gases combustibles como vapores de gasolina o hidrógeno), transporte de gases en general y muchas más.
