# Tornillo autoroscante de cemento armado, referencia RCH681 de Etanco. Espesor máximo: 13 mm

- Propiedad del archivo: CONSTRUNARIO
- Formato: FIEBDC-3/2012
- Programa: Construnario Versión 3.51
- Fecha de los precios: 29/07/2021
- Divisa: EUR

**RCH681** u Tornillo autoroscante de cemento armado, referencia RCH681 de Etanco. Espesor máximo: 13 mm
Fijación de chapa perfilada metálica en parámetros y cubiertas, con taladro previo, en onda baja o alta. Norma de fabricación según DIN 6928 Forma C
