# Arandela de estanqueidad, referencia AMG016G de Etanco. Ĝ interior x Ĝ exterior: 12 14 x 16

- Propiedad del archivo: CONSTRUNARIO
- Formato: FIEBDC-3/2012
- Programa: Construnario Versión 3.51
- Fecha de los precios: 29/07/2021
- Divisa: EUR

**AMG016G** u Arandela de estanqueidad, referencia AMG016G de Etanco. Ĝ interior x Ĝ exterior: 12 14 x 16
Arandela de chapa galvanizada.
