# Farola solar, serie Skyline de Ekiona. Con tecnología LED de última generación. Hasta 12 metros

- Propiedad del archivo: CONSTRUNARIO
- Formato: FIEBDC-3/2012
- Programa: Construnario Versión 3.51
- Fecha de los precios: 09/08/2021
- Divisa: EUR

**SKYLINE** u Farola solar, serie Skyline de Ekiona. Con tecnología LED de última generación. Hasta 12 metros
Posibilidad de pintura RAL Integración de la farola en cualquier entorno Diseño de farola antivandálica Regulador de carga de última generación (incluye sistema de detección de averías) Gestión horaria Programación de encendido y apagado Opción de incorporar sistema de telegestión ILUMEK
