# Lavanderías autoservicio modulares serie Nevo Business de Dazero

- Propiedad del archivo: CONSTRUNARIO
- Formato: FIEBDC-3/2012
- Programa: Construnario Versión 3.51
- Fecha de los precios: 09/08/2021
- Divisa: EUR

**NEVOBUSLAV** u Lavanderías autoservicio modulares serie Nevo Business de Dazero
Las lavanderías autoservicio modulares suponen una interesante opción de inversión ya que no necesitan personal. Pueden contar con sistemas que permiten controlar desde el móvil su apertura y cierre, iluminación, cámaras de seguridad o recaudación diaria. MEDIDAS 12,00 / 6,00 / 4,00 x 2,45 x 2,55 m (largo x ancho x alto) 12,00 / 6,00 / 4,00 x 4,90 x 2,55 m (largo x ancho x alto) ACABADOS EXTERIORES DISPONIBLES Fachada frontal – vidrio / abierta Fachadas laterales – panel aislante / vidrio Puerta acceso – frontal / lateral Color y personalización – color para estructura y vinilado corporativo a elegir
