# Sistema de viviendas GWY de la serie NEVO homes de Dazero

- Propiedad del archivo: CONSTRUNARIO
- Formato: FIEBDC-3/2012
- Programa: Construnario Versión 3.51
- Fecha de los precios: 09/08/2021
- Divisa: EUR

**NEVOHOMVIV** u Sistema de viviendas GWY de la serie NEVO homes de Dazero
El innovador sistema de viviendas GWY (Grow With You) te propone soluciones para casas prefabricadas donde otras alternativas plantean riesgos. GWY te permiten adquirir tu vivienda modular de uno, dos o tres dormitorios e ir incrementando esta capacidad y otros espacios funcionales de la vivienda en función de tus necesidades sin tener que hacer frente a molestas obras. MEDIDAS Consultar ACABADOS EXTERIORES DISPONIBLES Stone – acabado piedra natural Concrete – acabado cemento Wood – acabado madera Cristal – acabado vidrio Color – acabado colores lisos ACABADOS INTERIORES DISPONIBLES Stone – acabado piedra natural Wood – acabado madera Color – acabado pintado o vinilo en colores lisos
