# Adhesivo, referencia PVC N-30 de HeyPar. Secado rápido

- Propiedad del archivo: CONSTRUNARIO
- Formato: FIEBDC-3/2012
- Programa: Construnario Versión 3.51
- Fecha de los precios: 10/08/2021
- Divisa: EUR

**PVC N-30** u Adhesivo, referencia PVC N-30 de HeyPar. Secado rápido
El adhesivo N-30 esta formulado para la unión de tuberías de PVC rígidas (tuberías, válvulas y accesorios) que permitan alcanzar una “soldadura en frío”. Su uso está adaptado para uniones de tuberías con o sin presión. Se puede utilizar para diámetros hasta 400 mm y permitiendo holguras de hasta 0,6mm. La soldadura química resultante posee tanta o más resistencia que la propia tubería. De secado rápido.
