# Masilla de fijación, referencia IT010F de Heypar. Cartucho de 300 ml

- Propiedad del archivo: CONSTRUNARIO
- Formato: FIEBDC-3/2012
- Programa: Construnario Versión 3.51
- Fecha de los precios: 10/08/2021
- Divisa: EUR

**IT010F** u Masilla de fijación, referencia IT010F de Heypar. Cartucho de 300 ml
Masilla de Fijación, es un adhesivo de alta viscosidad, de secado rápido, formulado en base a caucho sintético. Gran resistencia. Especialmente desarrollado para su utilización en fijación y montaje, sustituyendo a clavos y tornillos.
