# Tubería azul autoflotante muy flexible, referencia Evaflex de Heypar

- Propiedad del archivo: CONSTRUNARIO
- Formato: FIEBDC-3/2012
- Programa: Construnario Versión 3.51
- Fecha de los precios: 10/08/2021
- Divisa: EUR

**EVAFLEX** m Tubería azul autoflotante muy flexible, referencia Evaflex de Heypar
Tubería azul autoflotante muy flexible de EVA. Su peso muy ligero y su estructura coarrugada de perfil redondeado aseguran su flotabilidad. Su interior liso permite una mejor fluidez del agua. Resistente a los rayos UVA. APLICACIONES: Uso en piscinas: Limpieza autoflotante de piscinas. Limpiafondos de piscina.?
