# Impermeabilizante terrazas y cubiertas, referencia IT01608TTJ de Heypar. Color teja

- Propiedad del archivo: CONSTRUNARIO
- Formato: FIEBDC-3/2012
- Programa: Construnario Versión 3.51
- Fecha de los precios: 10/08/2021
- Divisa: EUR

**IT01608TTJ** u Impermeabilizante terrazas y cubiertas, referencia IT01608TTJ de Heypar. Color teja
Revestimiento impermeable de base acrílica de alta calidad. Pasta fluida con buen índice de tixotropía, de fácil aplicación mediante rodillo, equipo de aire tipo airless o similar. Al secar forma una lámina elástica impermeable. Soluciona problemas de goteras en tejados y terrazas, sin necesidad de obras.
