# Mortero sin retracción, referencia IT01808B de Heypar. Gris

- Propiedad del archivo: CONSTRUNARIO
- Formato: FIEBDC-3/2012
- Programa: Construnario Versión 3.51
- Fecha de los precios: 10/08/2021
- Divisa: EUR

**IT01808B** u Mortero sin retracción, referencia IT01808B de Heypar. Gris
Mortero hidráulico, sin retracción, fraguado rápido para reparaciones de albañilería. Su resistencia es igual o superior a la del soporte aplicado. Idóneo para la reparación de pavimentos de hormigón. Relleno de huecos en paramento de hormigón verticales (piscinas, sótanos, túneles, etc.) Debe ser aplicado sobre soporte húmedo (no chorreando – saturada), limpio de residuos de cualquier naturaleza.
