# Panel de cubierta multipanel, machiembrado y autoportante, referencia SPEED DRY de Multipanel. 82 mm

- Propiedad del archivo: CONSTRUNARIO
- Formato: FIEBDC-3/2012
- Programa: Construnario Versión 3.51
- Fecha de los precios: 10/08/2021
- Divisa: EUR

**SPEED DRY** m2 Panel de cubierta multipanel, machiembrado y autoportante, referencia SPEED DRY de Multipanel. 82 mm
Chapa de aluminio tratada. Poliestireno extruido de gran resistencia a la compresión. Alojamiento para la junta de goma – Óptima barrera estanca (82 mm). Vía de drenaje – Evacúa la condensación. Cámara seca – Preserva de la corrosión. Cuña de autoposicionamiento – Garantiza el nivel entre paneles.
