# Paneles de fibrocemento coloreado en masa FBR de Multipanel

- Propiedad del archivo: CONSTRUNARIO
- Formato: FIEBDC-3/2012
- Programa: Construnario Versión 3.51
- Fecha de los precios: 10/08/2021
- Divisa: EUR

**FBRMULTI** m2 Paneles de fibrocemento coloreado en masa FBR de Multipanel
Paneles de fibrocemento coloreado en masa, fácil de manipular sin perder el color en las zonas cortadas o mecanizadas debido a que el color se encuentra integrado en el propio material y no únicamente en la superficie. Disponible en una amplia gama de acabados y texturas diferenciando 2 líneas principales y la posibilidad de solicitarlo en bruto, sin ningún tipo de colorante.
