# Aquavario 78 500

- Propiedad del archivo: CONSTRUNARIO
- Formato: FIEBDC-3/2012
- Programa: Construnario Versión 3.51
- Fecha de los precios: 23/09/2021
- Divisa: EUR

**RIK1560001A** u Aquavario 78 500
Precio: 500.00
Depósitos para agua de polietileno de Aquavario 78 500 de RIKUTEC. La gamas Aquavario están compuesta por depósitos para el almacenamiento aéreo de agua potable disponibles en capacidades desde 500 a 3000 litros, fabricados en una sola pieza en polietileno de alta densidad y alto peso molecular por extrusión-soplado, lo que garantiza totalmente su estanqueidad e impermeabilidad. La pigmentación en color verde los hace resistentes a la radiación UV y altamente opacos para evitar la formación de algas en su interior, pudiéndose instalar en el exterior perfectamente integrados en el entorno. El diseño está optimizado para su posible instalación en batería, siendo posible hacer instalaciones de gran capacidad con un coste muy reducido y adaptándose a cualquier tipo de necesidad. Están equipados con boca hombre de Ø 400 mm para facilitar su instalación y mantenimiento; y salida inferior de 2” BSP (M) en latón. Los depósitos Aquavario son aptos para contacto con alimentos: - La fábrica de RIKUTEC Iberia en Lantarón está inscrita en el Registro General Sanitario. - Los depósitos Aqualentz y Aquavario cuentan con la Declaración de Conformidad, documento obligatorio para poder poner en el mercado depósitos para uso en contacto con alimentos. - RIKUTEC Iberia ha realizado los ensayos de migración global y específica sobre la materia transformada, obligatorios según la legislación vigente, ya que los certificados de los proveedores de materia prima no son suficientes para garantizar la aptitud de uso alimentario. Algunos modelos de la gama Aqualentz, incorporan una nueva funcionalidad antimicrobiana de gran importancia para el sector ya que reduce los riesgos de contaminaciones por microrganismos frente a otros depósitos sin esta propiedad. La actividad antimicrobiana ha sido demostrada según la norma JIS Z 2801:2010, Antimicrobial products. Test for antimicrobial activity and efficacy. Los resultados son muy positivos con una importante acción antibacteriana, habiéndose demostrado también su efectividad frente a la Legionella pneumophila. El diseño de los depósitos Aquavario está optimizado para el aprovechamiento de espacios reducidos, así como para su posible instalación en batería, adaptándose a cualquier tipo de necesidad. Características: Están equipados con una boca hombre de Ø 400 mm para facilitar su instalación y mantenimiento; y salida inferior mediante racor en latón de 2” BSP (M). Código: 1560001A Modelo: Aquavario 78 500 Capacidad: 500 l Peso: 21 kg Dimensiones (m): 0.78 x 0.78 x 1.10
