# Hoja de fibra de carbono unidireccional, referencia MasterBrace FIB 300/50 CFS de Master Builders Solutions

- Propiedad del archivo: CONSTRUNARIO
- Formato: FIEBDC-3/2012
- Programa: Construnario Versión 3.51
- Fecha de los precios: 04/10/2021
- Divisa: EUR

**45086466_MBS** m2 Hoja de fibra de carbono unidireccional, referencia MasterBrace FIB 300/50 CFS de Master Builders Solutions
MasterBrace FIB son productos, de alta resistencia a la tracción unidireccional o multidireccional o alto tipo módulo E, de hoja de carbono tejida , de tejidos de fibra de vidrio o de aramida para el refuerzo de estructuras. Se aplican sobre las superficies mediante el uso de MasterBrace P 3500 y MasterBrace SAT 4500 para garantizar una excelente adhesión al soporte y la acción compuesta con el elemento estructural sometido al refuerzo. MasterBrace FIB es una hoja de tejido de carbono de alta resistencia y de fibra de vidrio que se utiliza para aumentar la capacidad de flexión de los elementos estructurales horizontales (por ejemplo, vigas de hormigón armado y losas) y para aumentar la capacidad de soporte de carga vertical y la ductilidad de las columnas de hormigón armado con efecto de confinamiento. También se utilizan para aumentar la resistencia al cizallamiento de columnas y vigas. Además de estructuras de hormigón armado, MasterBrace FIB se utiliza para aumentar la capacidad de flexión de paredes de mampostería fuera del plano de carga. Estas telas son también muy eficaces para fortalecer bóvedas de mampostería, arcos y cúpulas. Las telas de fibra de carbono de alto módulo E se utilizan para aumentar la rigidez de los elementos estructurales horizontales (vigas de hormigón armado y losas) y para disminuir la deformación, lo que puede perturbar las condiciones de servicio .Los tejidos de MasterBrace FIB aumentan la tenacidad del hormigón y de los elementos de mampostería. Debido a su excelente resistencia a la abrasión, la aramida se utiliza para la mitigación de explosiones de estructuras en las industrias químicas específicas con riesgo de explosión, bases militares y edificios estratégicos con riesgo de un ataque con bomba. Las hojas de aramida MasterBrace FIB también se utilizan para reforzar los elementos estructurales verticales (columnas de puentes y viaductos) contra los impactos producidos por accidentes de vehículos en las carreteras ¿Cuáles son las propiedades de MasterBrace FIB? Elevada ligereza. No se precisa apuntalamiento del sistema. Reducido espesor del sistema. Fácilmente aplicable
