# Laminado preformado de fibra de carbono, referencia MasterBrace LAM de Master Builders Solutions.170/3100 50/1.4

- Propiedad del archivo: CONSTRUNARIO
- Formato: FIEBDC-3/2012
- Programa: Construnario Versión 3.51
- Fecha de los precios: 04/10/2021
- Divisa: EUR

**45088350_MBS** m Laminado preformado de fibra de carbono, referencia MasterBrace LAM de Master Builders Solutions.170/3100 50/1.4
MasterBrace LAM son laminados de fibra de carbono preformados de alta resistencia a tracción, alto o muy alto módulo E, para el refuerzo de estructuras. Se aplican sobre las superficies mediante el uso de MasterBrace P 3500 y MasterBrace ADH 4000 para garantizar una excelente adhesión al soporte y la acción compuesta con el elemento estructural sometido al refuerzo.Los laminados de MasterBrace LAM de alta resistencia y alto módulo E se utilizan para aumentar la capacidad de flexión de los elementos estructurales horizontales (por ejemplo, vigas de hormigón reforzado y losas).Además de en estructuras de hormigón armado, ??MasterBrace LAM se utiliza para aumentar la capacidad de flexión de paredes de mampostería fuera del plano de carga.Los laminados de fibra de carbono con ultra - alto módulo E se utilizan para aumentar la rigidez de elementos estructurales horizontales (vigas de hormigón armado y losas) y para disminuir la deformación, lo que puede perturbar las condiciones de servicio, tales como instalaciones de máquinas muy pesadas ??sobre losas débiles, o extensa deflexión en vigas de puentes antiguos de fundición, etc.
