# Fibras de acero bajo en carbono, referencia MasterFiber 503 de Master Builders Solutions. Para refuerzo del hormigón

- Propiedad del archivo: CONSTRUNARIO
- Formato: FIEBDC-3/2012
- Programa: Construnario Versión 3.51
- Fecha de los precios: 04/10/2021
- Divisa: EUR

**45232152_MBS** kg Fibras de acero bajo en carbono, referencia MasterFiber 503 de Master Builders Solutions. Para refuerzo del hormigón
Las fibras de acero MasterFiber 503 están fabricadas con alambre trefilado en frío, garantizando una alta resistencia a la tracción y ductilidad en rotura. El sistema de anclaje con extremos conformados asegura un comportamiento conjunto entre hormigón y fibra, precisando de una plastificación de los ganchos para el agotamiento en tracción. Con ello se garantiza un anclaje muy superior al existente por simple fricción entre la fibra y la matriz. Campo de aplicación Sustitución del mallazo para el control de la retracción. Refuerzo de hormigón proyectado. Refuerzo de hormigón para pavimentos y soleras industriales de espesor reducido. Refuerzo estructural.
