# Imprimación, referencia MasterSeal P 147 de Master Builders Solutions. Preparación del soporte en sellados de juntas

- Propiedad del archivo: CONSTRUNARIO
- Formato: FIEBDC-3/2012
- Programa: Construnario Versión 3.51
- Fecha de los precios: 05/10/2021
- Divisa: EUR

**57202251_MBS** l Imprimación, referencia MasterSeal P 147 de Master Builders Solutions. Preparación del soporte en sellados de juntas
MasterSeal P 147 es una Imprimación previa a la aplicación de masillas para incrementar la adherencia y la cohesión del soporte. Gran poder de penetración. Excelente adherencia. Fácilmente aplicable. Transparente. Mejora la adherencia sobre soportes difíciles. Es monocomponente. ¿Cuáles son las propiedades de MasterSeal P 147? Gran poder de penetración. Excelente adherencia. Fácilmente aplicable.
