# Líquido de curado, referencia MasterKure 215 WB de Master Builders Solutions. Para hormigón fresco

- Propiedad del archivo: CONSTRUNARIO
- Formato: FIEBDC-3/2012
- Programa: Construnario Versión 3.51
- Fecha de los precios: 04/10/2021
- Divisa: EUR

**50157210_MBS** l Líquido de curado, referencia MasterKure 215 WB de Master Builders Solutions. Para hormigón fresco
MasterKure 215 WB se emplea en la construcción para evitar la evaporación rápida del agua en las superficies del hormigón fresco, expuestas a fuerte insolación y/o corrientes de aire, como por ejemplo: Prefabricados de cualquier tipo. Pavimentos, muros, canales, pistas en aeropuertos, tableros de puente, solares, losas, etc. En general, para el curado de todo tipo de elementos y piezas de hormigón. MasterKure 215 WB, líquido de curado que retrasa el secado superficial del hormigón durante el proceso de fraguado. MasterKure 215 WB forma una película que retrasa el secado superficial del hormigón durante el proceso de fraguado y endurecimiento,evitando así, la aparición de fisuras tempranas por retracción, afogarado, etc. MasterKure 215 WB evita el tener que regar el hormigón o protegerlo con arpilleras húmedas, plásticos, etc. Cumple con la norma ASTM C-309, Tipo 2 Clase B.
