# MasterFiber 503 - solera con dosificación de fibra de 20 kg/m3 y capa de rodadura

- Propiedad del archivo: CONSTRUNARIO
- Formato: FIEBDC-3/2012
- Programa: Construnario Versión 3.51
- Fecha de los precios: 01/10/2021
- Divisa: EUR
- Código: master-build (14/10/2021)

**UMBS_528** m2 MasterFiber 503 - solera con dosificación de fibra de 20 kg/m3 y capa de rodadura
Solera de hormigón pulido H25/B/20 de 30 cm de espesor, armada con 20 kg/m3 de fibras de acero con extremos conformados, MasterFiber 503 de Master Builders Solutions o similar, con suministro y colocación de lámina de polietileno, barrera de vapor entre base compactada y hormigón. Suministro y vertido del hormigón anteriormente descrito, extendido, regleado, vibrado y nivelado. Fratasado mecánico de la superficie con incorporación por espolvoreo de capa de rodadura con cuarzo-cemento tipo MasterTop 100 de Master Builders Solutions o similar (dosificación de 6 kg/m2) .Medida la superficie ejecutada. Usos: pavimento industrial.

| Código | Ud | Descripción | Rendimiento |
|---|---|---|---|
| 45232152_MBS | kg | Fibras de acero bajo en carbono, referencia MasterFiber 503 de Master Builders Solutions. Para refuerzo del hormigón (material; 04/10/2021) | 6.000 |
| UMBS_523 | m2 | MasterTop 100 - pavimento monolítico de cuarzo, gris natural | 6.000 |
| PGEN130 | m2 | Barrera de vapor PE e'=0,1 mm (material) | 1.000 |
| OGEN003 | h | Oficial 1ª (mano de obra) | 0.280 |
| OGEN006 | h | Peón especialista (mano de obra) | 0.510 |

## Precios auxiliares

**UMBS_523** m2 MasterTop 100 - pavimento monolítico de cuarzo, gris natural
Suministro y puesta en obra de pavimento monolítico de cuarzo de color gris natural, MasterTop 100 de Master Builders Solutions o similar, sobre solera o forjado de hormigón en fresco, incluye replanteo de solera, encofrado y desencofrado, extendido del hormigón; regleado y nivelado de solera; incorporación de capa de rodadura MasterTop 100 de Master Builders Solutions o similar mediante espolvoreo (rendimiento 5,0 kg/m2) (según 00221-EN 13813 CT-C60-F10-A6, comportamiento al fuego A1fl); fratasado mecánico, alisado y pulimentado; curado del hormigón con MasterKure 215 WB de Master Builders Solutions o similar (rendimiento 150-200 g/m2); p.p. de corte de juntas de retracción con disco de diamante, y sellado con masilla de poliuretano MesterFlex 474 de Master Builders Solutions o similar. No incluye suministro de hormigón, barrera de vapor, mallazo ni fibras metálicas. Medida la superficie ejecutada.

| Código | Ud | Descripción | Rendimiento |
|---|---|---|---|
| UMBS_524 | m | MasterSeal NP 474 sellado juntas de retracción en pavimentos 4 mm | 0.800 |
| 50157210_MBS | l | Líquido de curado, referencia MasterKure 215 WB de Master Builders Solutions. Para hormigón fresco (material; 04/10/2021) | 0.175 |
| 57219635_MBS | kg | Endurecedor superficial en polvo, referencia MasterTop 100 de Master Builders Solutions. Natural (material; 05/10/2021) | 5.000 |
| OGEN003 | h | Oficial 1ª | 0.060 |
| OGEN007 | h | Peón (mano de obra) | 0.120 |
| OGEN006 | h | Peón especialista | 0.060 |

**UMBS_524** m MasterSeal NP 474 sellado juntas de retracción en pavimentos 4 mm
Sellado de juntas de retracción en pavimentos con masilla elástica de poliuretano MasterSeal NP 474 de Master Builders Solutions o similar (rendimiento 0,008 l/m) (reacción al fuego Clase E), incluso limpieza, imprimación con MasterSeal P 147 o similar (rendimiento 0,015 l/m) y cordón de polietileno MasterSeal 920 o similar de 6 mm de diámetro. Medida la longitud ejecutada.

| Código | Ud | Descripción | Rendimiento |
|---|---|---|---|
| 50479732_MBS | u | Masilla elástica, referencia MasterSeal NP 474 de Master Builders Solutions. Cartucho 600 ml (material; 05/10/2021) | 0.013 |
| 57202251_MBS | l | Imprimación, referencia MasterSeal P 147 de Master Builders Solutions. Preparación del soporte en sellados de juntas (material; 05/10/2021) | 0.015 |
| 45012499_MBS | m | Fondo de junta de polietileno de célula cerrada, referencia MasterSeal 920 6 de Master Builders Solutions. Diámetro: 6 mm (material; 07/10/2021) | 1.010 |
| OGEN003 | h | Oficial 1ª | 0.100 |
| OGEN006 | h | Peón especialista | 0.100 |

## Recursos

**45232152_MBS** kg Fibras de acero bajo en carbono, referencia MasterFiber 503 de Master Builders Solutions. Para refuerzo del hormigón
Las fibras de acero MasterFiber 503 están fabricadas con alambre trefilado en frío, garantizando una alta resistencia a la tracción y ductilidad en rotura. El sistema de anclaje con extremos conformados asegura un comportamiento conjunto entre hormigón y fibra, precisando de una plastificación de los ganchos para el agotamiento en tracción. Con ello se garantiza un anclaje muy superior al existente por simple fricción entre la fibra y la matriz. Campo de aplicación Sustitución del mallazo para el control de la retracción. Refuerzo de hormigón proyectado. Refuerzo de hormigón para pavimentos y soleras industriales de espesor reducido. Refuerzo estructural.

**45012499_MBS** m Fondo de junta de polietileno de célula cerrada
Para uso como fondo de juntas en juntas de dilatación o con movimiento con objeto de: Control de profundidad de sellado de juntas con masilla. Formación de superficie cóncava por el reverso de la masilla. Asegurar la no adherencia por el reverso para permitir el movimiento elástico lateral de la masilla sin tensión en el fondo No puede emplease en depuradoras. No puede emplearse en contacto con agua potable. ¿Cuáles son las propiedades de MasterSeal 920? Permite una contracción de hasta el 50% de su sección. No presenta adherencia con ningún tipo de sellador. Fácil manejabilidad por su ligereza. Nula absorción de agua. Muy buena adaptabilidad. Cumple con las especificaciones técnicas de la norma DIN 18540. Libre de CFC’s. Buena resistencia química a ácidos diluidos, álcalis, disolventes, aceites y detergentes.

**50157210_MBS** l Líquido de curado, referencia MasterKure 215 WB de Master Builders Solutions. Para hormigón fresco
MasterKure 215 WB se emplea en la construcción para evitar la evaporación rápida del agua en las superficies del hormigón fresco, expuestas a fuerte insolación y/o corrientes de aire, como por ejemplo: Prefabricados de cualquier tipo. Pavimentos, muros, canales, pistas en aeropuertos, tableros de puente, solares, losas, etc. En general, para el curado de todo tipo de elementos y piezas de hormigón. MasterKure 215 WB, líquido de curado que retrasa el secado superficial del hormigón durante el proceso de fraguado. MasterKure 215 WB forma una película que retrasa el secado superficial del hormigón durante el proceso de fraguado y endurecimiento,evitando así, la aparición de fisuras tempranas por retracción, afogarado, etc. MasterKure 215 WB evita el tener que regar el hormigón o protegerlo con arpilleras húmedas, plásticos, etc. Cumple con la norma ASTM C-309, Tipo 2 Clase B.

**50479732_MBS** u Masilla elástica, referencia MasterSeal NP 474 de Master Builders Solutions. Cartucho 600 ml
MasterSeal NP 474 es el sellado ideal para las juntas de construcción y dilatación tanto en edificación como en obra civil MasterSeal NP 474 es excelente para aplicaciones expuestas a tráfico peatonal, almacenes, áreas de producción, centros comerciales, etc. Esta masilla se puede aplicar en juntas entre elementos de hormigón, recubrimientos cerámicos, etc. En juntas verticales y horizontales Especialmente en áreas con exposición química media o en lugares de inmersión continua, MasterSeal NP 474 presenta unas altas propiedades y durabilidad.

**57202251_MBS** l Imprimación, referencia MasterSeal P 147 de Master Builders Solutions. Preparación del soporte en sellados de juntas
MasterSeal P 147 es una Imprimación previa a la aplicación de masillas para incrementar la adherencia y la cohesión del soporte. Gran poder de penetración. Excelente adherencia. Fácilmente aplicable. Transparente. Mejora la adherencia sobre soportes difíciles. Es monocomponente. ¿Cuáles son las propiedades de MasterSeal P 147? Gran poder de penetración. Excelente adherencia. Fácilmente aplicable.

**57219635_MBS** kg Endurecedor superficial en polvo, referencia MasterTop 100 de Master Builders Solutions. Natural
Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.
