# MasterTile FLX 428 - Colocación remate de piedra artificial de 30 cm

- Propiedad del archivo: CONSTRUNARIO
- Formato: FIEBDC-3/2012
- Programa: Construnario Versión 3.51
- Fecha de los precios: 01/10/2021
- Divisa: EUR
- Código: master-build (14/10/2021)

**UMBS_002** m MasterTile FLX 428 - Colocación remate de piedra artificial de 30 cm
Colocación de remate de piedra artificial de 30 cm de anchura y 5 cm de espesor, recibido con adhesivo elástico deformable MasterTile FLX 428 de Master Builders Solutions o similar (clasificación C2TE según UNE EN 12004), sobre fábrica de medio pie de espesor, incluso rejuntado con mortero especial MasterTile FLX 428 de Master Builders Solutions o similar (clasificación CE2 según EN 13888) y limpieza. Medido según la longitud ejecutada.

| Código | Ud | Descripción | Rendimiento |
|---|---|---|---|
| 57204212_MBS | kg | Adhesivo deformable y ligero MasterTile FLX 428 de Master Builders Solutions para colocación de cerámica en fachadas (material; 06/10/2021) | 1.600 |
| PGEN180 | m | Remate piedra artificial 30x5 cm (material) | 1.102 |
| OGEN006 | h | Peón especialista (mano de obra) | 0.350 |

## Recursos

**57204212_MBS** kg Adhesivo deformable y ligero MasterTile FLX 428 de Master Builders Solutions para colocación de cerámica en fachadas
MasterTile FLX 428 blanco, adhesivo resistente a la humedad y deformable. Resistente a la humedad permanente. Elevada impermeabilidad al agua. Evita el uso de separadores en paredes. Las baldosas no deslizan. Deformable. Absorbe movimientos por cambios de temperaturas o deformaciones del soporte. Gran adherencia con cualquier tipo de baldosa cerámica, incluso materiales con poca absorción (gres porcelánico, etc.). Clasificado como C2TE según UNE EN 12004:2008+A1:2012. Clasificado como S1 según UNE EN 12002:2009.
