# Imprimación de 2 componentes basada en tecnología XolutecTM, referencia MasterSeal P 770 de Master Builders Solutions

- Propiedad del archivo: CONSTRUNARIO
- Formato: FIEBDC-3/2012
- Programa: Construnario Versión 3.51
- Fecha de los precios: 05/10/2021
- Divisa: EUR

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.
