# Membrana de poliurea, bicomponente, referencia MasterSeal M 689 de Master Builders Solutions

- Propiedad del archivo: CONSTRUNARIO
- Formato: FIEBDC-3/2012
- Programa: Construnario Versión 3.51
- Fecha de los precios: 05/10/2021
- Divisa: EUR

**25027117_MBS** kg Membrana de poliurea, bicomponente, referencia MasterSeal M 689 de Master Builders Solutions
MasterSeal M 689 es una membrana de impermeabilización, 100% poliurea, bicomponente y sin disolventes MasterSeal M 689 es altamente reactiva y solo puede aplicarse mediante equipos de proyección de dos componentes. MasterSeal M 689 se utiliza en una gran variedad de aplicaciones de impermeabilización, donde se requiera alta resistencia química. Esto incluye aguas residuales y cubetos de retención en industrias de agua residual, químicas y petroquímicas MasterSeal M 689 también se aplica en cubiertas y en zonas expuestas a ataques mecánicos. ¿Cuáles son las propiedades de MasterSeal M 689? Recubrimiento impermeable, elástico, continuo, sin juntas ni solapes. Marcado CE. Elevada capacidad de absorción de fisuras por su gran elasticidad. Permanece elástica incluso a bajas temperaturas (aprox. -45ºC). No reblandece a altas temperaturas. Aplicable en superficies horizontales, verticales y techos. Fácil y rápida aplicación mediante un equipo de proyección adecuado. Rápido endurecimiento.Membrana de poliurea, bicomponente, libre de disolventes, MasterSeal M 689 de Master Builders Solutions, para la impermeabilización y protección de estructuras.
