# Emulsión bituminosa no iónica, referencia MasterSeal M 431 de Master Builders Solutions

- Propiedad del archivo: CONSTRUNARIO
- Formato: FIEBDC-3/2012
- Programa: Construnario Versión 3.51
- Fecha de los precios: 05/10/2021
- Divisa: EUR

**57587773_MBS** kg Emulsión bituminosa no iónica, referencia MasterSeal M 431 de Master Builders Solutions
MasterSeal M 431 es un producto utilizable como capa impermeabilizante en muros en general y medianerías, como reparación de pequeñas fisuras y juntas. Combinado con cemento permite la confección de morteros asfálticos. ¿Cuáles son las propiedades de MasterSeal M 431? Excelente impermeabilidad. Fácilmente aplicable. No precisa manipulación. Monocomponente. Excelente adherencia.
