# Recubrimiento autonivelante de poliuretano bicomponente, referencia MasterSeal M 276 de Master Builders Solutions

- Propiedad del archivo: CONSTRUNARIO
- Formato: FIEBDC-3/2012
- Programa: Construnario Versión 3.51
- Fecha de los precios: 05/10/2021
- Divisa: EUR

**25009194_MBS** kg Recubrimiento autonivelante de poliuretano bicomponente, referencia MasterSeal M 276 de Master Builders Solutions
MasterSeal M 276 es una capa elástica de rodadura en los sistemas de impermeabilización de plantas de parking, interiores y exteriores. Permite ser espolvoreado con árido para mejorar la resistencia a abrasión y capacidad antideslizante. ¿Cuáles son las propiedades de MasterSeal M 276? Revestimiento de buena elasticidad y elevadas resistencias mecánicas. Resistente al tránsito de vehículos ligeros. Resistente a aceites y carburantes.
