# Membrana elástica de impermeabilización, referencia MasterSeal M 811 de Master Builders Solutions. Aplicada por proyección

- Propiedad del archivo: CONSTRUNARIO
- Formato: FIEBDC-3/2012
- Programa: Construnario Versión 3.51
- Fecha de los precios: 05/10/2021
- Divisa: EUR

**25025832_MBS** kg Membrana elástica de impermeabilización, referencia MasterSeal M 811 de Master Builders Solutions. Aplicada por proyección
MasterSeal M 811 s una membrana de impermeabilización bicomponente sin disolventes. Es altamente reactiva y únicamente puede aplicarse por proyección con un equipamiento especial (Ratio mezcla 100:100 en volumen). MasterSeal M 811 es utilizada en un amplio rango de aplicaciones de impermeabilización tales como: Impermeabilización de estructuras en general y sobre todo tipo de soportes. Impermeabilización de estructuras de geometría complicada y con un elevado número de remates y puntos singulares. ¿Cuáles son las propiedades de MasterSeal M 811? Revestimiento impermeable continuo, sin juntas. Gran elasticidad, elevada capacidad de recubrimiento de fisuras. Aplicable únicamente con máquina de proyección adecuada. Permite ser aplicado en superficies horizontales, verticales y en techos. Excelente resistencias mecánicas (tracción, abrasión, desgarro). Rápido endurecimiento. No reblandece a altas temperaturas. Mantiene su elasticidad a bajas temperaturas (-45 ºC). Permeable al vapor de agua. Resistente a raíces.
