# Capa de sellado, referencia MasterSeal TC 681 de Master Builders Solutions

- Propiedad del archivo: CONSTRUNARIO
- Formato: FIEBDC-3/2012
- Programa: Construnario Versión 3.51
- Fecha de los precios: 05/10/2021
- Divisa: EUR

**25030695_MBS** kg Capa de sellado, referencia MasterSeal TC 681 de Master Builders Solutions
MasterSeal TC 681 es un TopCoat elástico, bicomponente, pigmentado de curado rápido incluso a bajas temperaturas, resistente a los rayos UV, no amarillea, con acabado brillante para una amplia gama de recubrimientos. MasterSeal TC 681 contiene disolventes. MasterSeal TC 681 es principalmente utilizada como capa de sellado en aplicacion es en parkings, donde se necesite un curado rápido, una excelente resistencia a los UV y una buena resistencia a la abrasión. MasterSeal TC 681 se utiliza en los siguientes sistemas: MasterSeal Traffic 2205 MasterSeal Traffic 2263 MasterSeal Traffic 2264 MasterSeal Traffic 2266 ¿Cuáles son las propiedades de MasterSeal TC 681? Curado rápido Cortos tiempos de puesta en servicio Excelentes propiedades mecánicas Resistencia a la abrasión Elástico Puenteo de fisuras Resistencia a los UV Acabado estético Duradero Fácil limpieza
