# MasterSeal Traffic 2205 - imper. poliuretano proyectado, cubierta parking para soportes asfálticos

- Propiedad del archivo: CONSTRUNARIO
- Formato: FIEBDC-3/2012
- Programa: Construnario Versión 3.51
- Fecha de los precios: 06/10/2021
- Divisa: EUR
- Código: master-build (14/10/2021)

**UMBS_162** m2 MasterSeal Traffic 2205 - imper. poliuretano proyectado, cubierta parking para soportes asfálticos (01/10/2021)
Suministro y puesta en obra de impermeabilización y pavimento de cubiertas de parking sistema MasterSeal Traffic 2205 de Master Builders Solutions o similar, a base de poliuretano proyectado, capaz de puentear fisuras dinámicas, con acabado antideslizante y resistente, de 3 mm de espesor, consistente en una capa de imprimación epoxi sin disolventes MasterTop BC 375 N o similar (según EN 13813 SR-B1,5-AR1-IR4-Bfl-s1) (rendimiento 0,400 kg/m2); espolvoreo en fresco de árido de cuarzo MasterTop F5 con una granulometría de 0,3-0,8 mm (rendimiento 1,0 kg/m2); capa puente de unión de poliuretano con disolventes MasterSeal P 691 o similar (rendimiento 0,1 kg/m2) (según 169101- EN 13813, comportamiento al fuego Efl); membrana proyectada en caliente de poliuretano híbrido de dos componentes sin disolventes, altamente elástica, MasterSeal M 800 o similar (rendimiento medio 2,25 kg/m2), con dureza Shore A 80 (según DIN 5350), resistencia a tracción 10 MPa (según DIN 53504), alargamiento 650% (según DIN 53504), resistencia al desgarro 18 MPa (según DIN 53515), puenteo de fisuras estáticas (a 23ºC y -20ºC) A5 (según UNE EN 1062-7), puenteo de fisuras dinámicas (a 23ºC y -20ºC) B4.2 (según UNE EN 1062-7), con marcado CE según EN 1504-2; capa de rodadura de resina de poliuretano de rápido endurecimiento, elástica, de dos componentes y sin disolventes MasterSeal M 880 (rendimiento 0,5 kg/m2) (según EN 13813 SR-AR1-B1,5-IR4-Efl); espolvoreo en fresco de arena de cuarzo MasterTop F5 con granulometría 0,3-0,8 mm (rendimiento 1 kg/m2); sellado con resina de poliuretano elástica monocomponente MasterSeal TC 258 (según EN 1504-2: ZA.1d, ZA.1e, ZA.1f and ZA.1g y EN 13813: SR-B1,5-AR1-IR4) o similar (rendimiento 0,6-0,9 kg/m2), aplicado sobre superficies de hormigón o mortero, sin incluir la preparación del soporte. Colores estándar. Medida la superficie ejecutada.

| Código | Ud | Descripción | Rendimiento |
|---|---|---|---|
| 25017901_MBS | kg | Recubrimiento de poliuretano, referencia MasterTop BC 375 N de Master Builders Solutions. (material) | 0.700 |
| 50186359_MBS | kg | Áridos de cuarzo naturales, referencia MasterTop Filler de Master Builders Solutions. Aplicación de pavimentos industriales (material) | 0.300 |
| 50256761_MBS | kg | Puente de unión de poliuretano monocomponente, referencia MasterSeal P 691 de Master Builders Solutions (material; 05/10/2021) | 0.100 |
| 25023895_MBS | kg | Membrana elástica de impermeabilización, referencia MasterSeal M 800 de Master Builders Solutions (material; 05/10/2021) | 2.200 |
| 25008405_MBS | kg | Recubrimiento de poliuretano bicomponente, referencia MasterSeal M 880 de Master Builders Solutions. Rápido endurecimiento (material; 05/10/2021) | 0.500 |
| 57221755_MBS | kg | Áridos de cuarzo naturales, referencia MasterTop Filler de Master Builders Solutions. Aplicación de pavimentos industriales (material) | 3.000 |
| 57205220_MBS | kg | Capa de acabado elástica de poliuretano monocomponente, referencia MasterSeal TC 258 de Master Builders Solutions (material) | 0.550 |
| OGEN003 | h | Oficial 1ª (mano de obra; 01/10/2021) | 0.330 |
| OGEN005 | h | Ayudante (mano de obra; 01/10/2021) | 0.330 |

## Recursos

**25017901_MBS** kg Recubrimiento de poliuretano, referencia MasterTop BC 375 N de Master Builders Solutions
Recubrimiento de poliuretano bicomponente libre de disolventes, autonivelante, elástico, pigmentado y de bajas emisiones. MasterTop BC 375 N es utilizado en interiores donde se requiera una resistencia al tráfico medio a pesado. MasterTop BC 375 N es adecuado para soportes minerales como hormigón y mortero imprimados con imprimación epoxi MasterTop. MasterTop BC 375 N también puede ser aplicado sobre soportes bituminosos previa imprimación con el propio MasterTop BC 375 N. MasterTop BC 375 N es la capa base de los sistemas MasterTop 1324, MasterTop 1324 R y MasterTop AB. MasterTop BC 375 N cumple con los requerimientos de bajas emisiones según AgBB.

**50186359_MBS** kg Áridos de cuarzo naturales
Áridos de cuarzo natural de diferentes granulometrías utilizados en combinación con resinas epoxi o poliuretano para la confección de los distintos sistemas de recubrimientos de pavimentos industriales. Consultar con el Servicio Técnico cualquier aplicación no prevista en esta relación.

**50256761_MBS** kg Puente de unión de poliuretano monocomponente, referencia MasterSeal P 691 de Master Builders Solutions
MasterSeal P 691 es una imprimación de poliuretano monocomponente. MasterSeal P 691 se utiliza para favorecer la adhesión entre las membranas de poliuretano MasterSeal, en aplicaciones de reparación. MasterSeal P 691 también se utiliza sobre las membranas antiguas, cuando haya que renovar o reparar la capa protectora UV (TopCoat) ¿Cuáles son las propiedades de MasterSeal P 691? Excelente adherencia sobre antiguas membranas de los sistemas MasterSeal Roof o MasterSeal Traffic. Resiste el contacto permanente con agua.

**25023895_MBS** kg Membrana elástica de impermeabilización, referencia MasterSeal M 800 de Master Builders Solutions
MasterSeal M 800 es una membrana de impermeabilización de poliuretano, bicomponente y exenta de disolventes MasterSeal M 800 se utiliza en una gran variedad de aplicaciones de impermeabilización, tales como cubiertas, puentes, cubiertas de parking, túneles y soleras Utilizando la imprimación adecuada, MasterSeal P, MasterSeal M 800 se puede aplicar, totalmente adherida sobre una gran variedad de soportes, como hormigón, acero, ladrillo, vidrio, poliéster reforzado, madera, etc. ¿Cuáles son las propiedades de MasterSeal M 800? Revestimiento impermeable continuo, sin juntas. Gran elasticidad, elevada capacidad de recubrimiento de fisuras. Aplicable únicamente con máquina de proyección adecuada. Permite ser aplicado en superficies horizontales, verticales y en techos. Excelente resistencias mecánicas (tracción, abrasión, desgarro). Rápido endurecimiento. No reblandece a altas temperaturas. Mantiene su elasticidad a bajas temperaturas (-45 ºC). Permeable al vapor de agua. Resistente a raíces.

**25008405_MBS** kg Recubrimiento de poliuretano bicomponente
MasterSeal M 880 es una Capa elástica de rodadura en los sistemas de impermeabilización de plantas de parking, interiores y exteriores, donde se requiera una rápida puesta en servicio. Aplicable en interiores y exteriores. Aplicable sobre hormigón, mortero de cemento. Impermeabilización y protección de estructuras de hormigón frente al agua y sales de deshielo. Impermeabilización de tuberías de hormigón. Impermeabilización colectores. ¿Cuáles son las propiedades de MasterSeal M 880? Excelente adherencia sobre la membrana de impermeabilización. Ligeramente tixotrópico para su aplicación en rampas. Resistente a aceites hidráulicos y combustibles. Elevadas resistencias mecánicas. Rápido curado, que permite la aplicación casi de inmediato de la capa de acabado.

**57221755_MBS** kg Áridos de cuarzo naturales
Áridos de cuarzo naturales utilizados en la aplicación de pavimentos industriales. Áridos de cuarzo natural de diferentes granulometrías utilizados en combinación con resinas epoxi o poliuretano para la confección de los distintos sistemas de recubrimientos de pavimentos industriales. Consultar con el Servicio Técnico cualquier aplicación no prevista en esta relación.

**57205220_MBS** kg Capa de acabado elástica de poliuretano monocomponente, referencia MasterSeal TC 258 de Master Builders Solutions
MasterSeal TC 258 es un poliuretano alifático monocomponente. Bajo contenido en disolventes. Capa de acabado elástica para revestimientos MasterSeal M elásticos. Capa de acabado que proporciona mejor resistencia a la intemperie y a los rayos UV de los Sistemas MasterSeal Traffic y MasterSeal Roof. ¿Cuáles son las propiedades de MasterSeal TC 258? Buena adherencia sobre revestimientos MasterSeal elásticos. Fácil de aplicar. Reacciona con la humedad ambiental para producir un film elástico y resistente. Buen comportamiento ante el fuego. Se emplea para incrementar la resistencia a los rayos UV de los revestimientos MasterSeal. Una vez endurecido, presenta excelentes propiedades mecánicas. No espumea incluso en espesores elevados. Acabado mate.
