# Recubrimiento de poliuretano, referencia MasterTop BC 375 N de Master Builders Solutions

- Propiedad del archivo: CONSTRUNARIO
- Formato: FIEBDC-3/2012
- Programa: Construnario Versión 3.51
- Fecha de los precios: 06/10/2021
- Divisa: EUR

**25017901_MBS** kg Recubrimiento de poliuretano, referencia MasterTop BC 375 N de Master Builders Solutions.
Recubrimiento de poliuretano bicomponente libre de disolventes, autonivelante, elástico, pigmentado y de bajas emisiones. MasterTop BC 375 N es utilizado en interiores donde se requiera una resistencia al tráfico medio a pesado. MasterTop BC 375 N es adecuado para soportes minerales como hormigón y mortero imprimados con imprimación epoxi MasterTop. MasterTop BC 375 N también puede ser aplicado sobre soportes bituminosos previa imprimación con el propio MasterTop BC 375 N. MasterTop BC 375 N es la capa base de los sistemas MasterTop 1324, MasterTop 1324 R y MasterTop AB. MasterTop BC 375 N cumple con los requerimientos de bajas emisiones según AgBB.
