# MasterSeal Traffic 2263 - imper. pav. PU manual, cubierta parking, c/memb. MasterSeal M 689

- Propiedad del archivo: CONSTRUNARIO
- Formato: FIEBDC-3/2012
- Programa: Construnario Versión 3.51
- Fecha de los precios: 01/10/2021
- Divisa: EUR
- Código: master-build (14/10/2021)

**UMBS_565** m2 MasterSeal Traffic 2263 - imper. pav. PU manual, cubierta parking, c/memb. MasterSeal M 689
Suministro y puesta en obra de impermeabilización y pavimento de cubierta, a base de poliurea líquida sistema MasterSeal Traffic 2263 de Master Builders Solutions o similar, a 5 mm, consistente en una capa de imprimación epoxi sin disolventes MasterTop P622 o similar (rendimiento 0,400 kg/m2) (según EN 13813 SR-B1,5-Cfl-s1, comportamiento al fuego Cfl-s1); espolvoreo en fresco del árido de cuarzo MasterTop F5 con una granulometría de 0,4-1,00 mm (rendimiento 1,0 kg/m2); membrana impermeabilizante de poliurea 100% de dos componentes sin disolventes, altamente reactiva, aplicada mediante equipo de proyección en caliente, MasterSeal M 689 de Master Builders Solutions o similar (rendimiento 2,2 kg/m2) con dureza Shore A 95 (según DIN 5350), resistencia a tracción 21 MPa (según DIN 53504), alargamiento 550% (según DIN 53504), resistencia al desgarro 58 MPa (según DIN 53515), puenteo de fisuras estáticas (a 23ºC y -20ºC) A5 (según UNE EN 1062-7), puenteo de fisuras dinámicas (a 23ºC y -20ºC) B4.2 (según UNE EN 1062-7), con marcado CE según EN 1504-2; capa de rodadura de resina de poliuretano elástica de dos componentes sin disolventes MasterSeal M 276 o similar (rendimiento 2,2 kg/m2) (según EN 13813 SR-AR1-B1.5-IR4-Efl); espolvoreo en fresco de arena de cuarzo MasterTop F5 con granulometría 0,4-1,0 mm (rendimiento 4,0 kg/m2); sellado con la resina de poliuretano elástica monocomponente MasterSeal TC 258 (según EN 1504-2: ZA.1d, ZA.1e, ZA.1f and ZA.1g y EN 13813: SR-B1,5-AR1-IR4) o similar (rendimiento 0,6-0,9 kg/m2), aplicado sobre superficies de hormigón o mortero, sin incluir la preparación del soporte. Sistema capaz de puentear fisuras dinámicas (según norma Rili DafStb OS 11). Colores estándar. Medida la superficie ejecutada.

| Código | Ud | Descripción | Rendimiento |
|---|---|---|---|
| 25027488_MBS | kg | Imprimación epoxi bicomponente, referencia MasterTop P 622 de Master Builders Solutions (material; 05/10/2021) | 0.400 |
| 57221755_MBS | kg | Áridos de cuarzo naturales, referencia MasterTop Filler de Master Builders Solutions. Aplicación de pavimentos industriales (material; 06/10/2021) | 5.000 |
| 25027117_MBS | kg | Membrana de poliurea, bicomponente, referencia MasterSeal M 689 de Master Builders Solutions (material; 05/10/2021) | 2.200 |
| 25009194_MBS | kg | Recubrimiento autonivelante de poliuretano bicomponente, referencia MasterSeal M 276 de Master Builders Solutions (material; 05/10/2021) | 2.200 |
| 57205220_MBS | kg | Capa de acabado elástica de poliuretano monocomponente, referencia MasterSeal TC 258 de Master Builders Solutions (material; 06/10/2021) | 0.700 |
| OGEN003 | h | Oficial 1ª (mano de obra) | 0.300 |
| OGEN005 | h | Ayudante (mano de obra) | 0.300 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57221755_MBS** kg Áridos de cuarzo naturales
Áridos de cuarzo naturales utilizados en la aplicación de pavimentos industriales. Áridos de cuarzo natural de diferentes granulometrías utilizados en combinación con resinas epoxi o poliuretano para la confección de los distintos sistemas de recubrimientos de pavimentos industriales. Consultar con el Servicio Técnico cualquier aplicación no prevista en esta relación.

**25027117_MBS** kg Membrana de poliurea, bicomponente, referencia MasterSeal M 689 de Master Builders Solutions
MasterSeal M 689 es una membrana de impermeabilización, 100% poliurea, bicomponente y sin disolventes MasterSeal M 689 es altamente reactiva y solo puede aplicarse mediante equipos de proyección de dos componentes. MasterSeal M 689 se utiliza en una gran variedad de aplicaciones de impermeabilización, donde se requiera alta resistencia química. Esto incluye aguas residuales y cubetos de retención en industrias de agua residual, químicas y petroquímicas MasterSeal M 689 también se aplica en cubiertas y en zonas expuestas a ataques mecánicos. ¿Cuáles son las propiedades de MasterSeal M 689? Recubrimiento impermeable, elástico, continuo, sin juntas ni solapes. Marcado CE. Elevada capacidad de absorción de fisuras por su gran elasticidad. Permanece elástica incluso a bajas temperaturas (aprox. -45ºC). No reblandece a altas temperaturas. Aplicable en superficies horizontales, verticales y techos. Fácil y rápida aplicación mediante un equipo de proyección adecuado. Rápido endurecimiento.Membrana de poliurea, bicomponente, libre de disolventes, MasterSeal M 689 de Master Builders Solutions, para la impermeabilización y protección de estructuras.

**25009194_MBS** kg Recubrimiento autonivelante de poliuretano bicomponente, referencia MasterSeal M 276 de Master Builders Solutions
MasterSeal M 276 es una capa elástica de rodadura en los sistemas de impermeabilización de plantas de parking, interiores y exteriores. Permite ser espolvoreado con árido para mejorar la resistencia a abrasión y capacidad antideslizante. ¿Cuáles son las propiedades de MasterSeal M 276? Revestimiento de buena elasticidad y elevadas resistencias mecánicas. Resistente al tránsito de vehículos ligeros. Resistente a aceites y carburantes.

**57205220_MBS** kg Capa de acabado elástica de poliuretano monocomponente, referencia MasterSeal TC 258 de Master Builders Solutions
MasterSeal TC 258 es un poliuretano alifático monocomponente. Bajo contenido en disolventes. Capa de acabado elástica para revestimientos MasterSeal M elásticos. Capa de acabado que proporciona mejor resistencia a la intemperie y a los rayos UV de los Sistemas MasterSeal Traffic y MasterSeal Roof. ¿Cuáles son las propiedades de MasterSeal TC 258? Buena adherencia sobre revestimientos MasterSeal elásticos. Fácil de aplicar. Reacciona con la humedad ambiental para producir un film elástico y resistente. Buen comportamiento ante el fuego. Se emplea para incrementar la resistencia a los rayos UV de los revestimientos MasterSeal. Una vez endurecido, presenta excelentes propiedades mecánicas. No espumea incluso en espesores elevados. Acabado mate.
