# MasterSeal Traffic 2263 - imper. pav. PU manual, cubierta parking, c/memb. MasterSeal M 860

- Propiedad del archivo: CONSTRUNARIO
- Formato: FIEBDC-3/2012
- Programa: Construnario Versión 3.51
- Fecha de los precios: 01/10/2021
- Divisa: EUR
- Código: master-build (14/10/2021)

**UMBS_160** m2 MasterSeal Traffic 2263 - imper. pav. PU manual, cubierta parking, c/memb. MasterSeal M 860
Suministro y puesta en obra de impermeabilización y pavimento de cubierta de parking, a base de poliuretano líquido MasterSeal Traffic 2263 de Master Builders Solutions o similar, a 5 mm de espesor, consistente en una capa de imprimación basada en tecnología XolutecTM, sin disolventes y tolerante con la humedad del soporte MasterSeal P 770 de Master Builders Solutions o similar (rendimiento 0,35 kg/m2) (según EN 1504-2:2004, reacción al fuego clase E, permeabilidad al vapor de agua clase III); espolvoreo en fresco del árido de cuarzo MasterTop F5 con una granulometría de 0,4-1,0 mm (rendimiento 1,0 kg/m2); membrana impermeabilizante de poliuretano de dos componentes sin disolventes, aplicada mediante llana dentada, MasterSeal M 860 o similar (rendimiento 1,8 kg/m2) (según EN 13813 SR-B1,5-IR4-Cfl-s1); capa de rodadura de resina de poliuretano elástica de dos componentes sin disolventes MasterSeal M 276 o similar (rendimiento 2,2 kg/m2) (según EN 13813 SR-AR1-B1.5-IR4-Efl); espolvoreo en fresco de arena de cuarzo MasterTop F5 con granulometría 0,4-1,0 mm (rendimiento 4,0 kg/m2); sellado con la resina de poliuretano elástica monocomponente MasterSeal TC 258 (según EN 1504-2: ZA.1d, ZA.1e, ZA.1f and ZA.1g y EN 13813: SR-B1,5-AR1-IR4) o similar (rendimiento 0,6-0,9 kg/m2), aplicado sobre superficies de hormigón o mortero, sin incluir la preparación del soporte. Sistema capaz de puentear fisuras dinámicas (según norma Rili DafStb OS 11). Colores estándar. Medida la superficie ejecutada.

| Código | Ud | Descripción | Rendimiento |
|---|---|---|---|
| 25028091_MBS | kg | Imprimación de 2 componentes basada en tecnología XolutecTM, referencia MasterSeal P 770 de Master Builders Solutions (material; 05/10/2021) | 0.350 |
| 57221755_MBS | kg | Áridos de cuarzo naturales, referencia MasterTop Filler de Master Builders Solutions. Aplicación de pavimentos industriales (material; 06/10/2021) | 5.000 |
| 25021017_MBS | kg | Membrana impermeable y altamente elástica de poliurea, referencia MasterSeal M 860 de Master Builders Solutions (material; 05/10/2021) | 1.800 |
| 25009194_MBS | kg | Recubrimiento autonivelante de poliuretano bicomponente, referencia MasterSeal M 276 de Master Builders Solutions (material; 05/10/2021) | 2.200 |
| 57205220_MBS | kg | Capa de acabado elástica de poliuretano monocomponente, referencia MasterSeal TC 258 de Master Builders Solutions (material; 06/10/2021) | 0.650 |
| OGEN003 | h | Oficial 1ª (mano de obra) | 0.250 |
| OGEN005 | h | Ayudante (mano de obra) | 0.250 |

## Recursos

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.

**57221755_MBS** kg Áridos de cuarzo naturales
Áridos de cuarzo naturales utilizados en la aplicación de pavimentos industriales. Áridos de cuarzo natural de diferentes granulometrías utilizados en combinación con resinas epoxi o poliuretano para la confección de los distintos sistemas de recubrimientos de pavimentos industriales. Consultar con el Servicio Técnico cualquier aplicación no prevista en esta relación.

**25021017_MBS** kg Membrana impermeable y altamente elástica de poliurea, referencia MasterSeal M 860 de Master Builders Solutions
MasterSeal M 860 es una membrana de impermeabilización de poliurea bicomponente y exenta de disolventes MasterSeal M 860 se utiliza en superficies horizontales para una gran variedad de aplicaciones de impermeabilización como balcones, terrazas, cubiertas y cubiertas de parking Utilizando la imprimación adecuada, MasterSeal P, MasterSeal M 860 se puede aplicar, totalmente adherida sobre una gran variedad de soportes, como hormigón, acero, ladrillo, vidrio, poliéster reforzado, madera, etc. ¿Cuáles son las propiedades de MasterSeal M 860? Forma una membrana impermeable altamente elástica, sin solapes o soldaduras. Excelente capacidad de puenteo de fisuras. Fácil aplicación. Sin disolventes. Alta permeabilidad al vapor de agua. Una vez endurecido presenta excelentes propiedades mecánicas. Buena resistencia al punzonamiento. Resistente al agua (exposiciones de larga duración). Sistema totalmente adherido. Recubrible tras pocas horas. Aplicación en superficies verticales (con adición de tixotropante). Permanece elástico a bajas temperaturas (-45ºC). Termoestable, no se reblandece a altas temperaturas.

**25009194_MBS** kg Recubrimiento autonivelante de poliuretano bicomponente, referencia MasterSeal M 276 de Master Builders Solutions
MasterSeal M 276 es una capa elástica de rodadura en los sistemas de impermeabilización de plantas de parking, interiores y exteriores. Permite ser espolvoreado con árido para mejorar la resistencia a abrasión y capacidad antideslizante. ¿Cuáles son las propiedades de MasterSeal M 276? Revestimiento de buena elasticidad y elevadas resistencias mecánicas. Resistente al tránsito de vehículos ligeros. Resistente a aceites y carburantes.

**57205220_MBS** kg Capa de acabado elástica de poliuretano monocomponente, referencia MasterSeal TC 258 de Master Builders Solutions
MasterSeal TC 258 es un poliuretano alifático monocomponente. Bajo contenido en disolventes. Capa de acabado elástica para revestimientos MasterSeal M elásticos. Capa de acabado que proporciona mejor resistencia a la intemperie y a los rayos UV de los Sistemas MasterSeal Traffic y MasterSeal Roof. ¿Cuáles son las propiedades de MasterSeal TC 258? Buena adherencia sobre revestimientos MasterSeal elásticos. Fácil de aplicar. Reacciona con la humedad ambiental para producir un film elástico y resistente. Buen comportamiento ante el fuego. Se emplea para incrementar la resistencia a los rayos UV de los revestimientos MasterSeal. Una vez endurecido, presenta excelentes propiedades mecánicas. No espumea incluso en espesores elevados. Acabado mate.
