# Membrana impermeable y altamente elástica de poliurea, referencia MasterSeal M 860 de Master Builders Solutions

- Propiedad del archivo: CONSTRUNARIO
- Formato: FIEBDC-3/2012
- Programa: Construnario Versión 3.51
- Fecha de los precios: 05/10/2021
- Divisa: EUR

**25021017_MBS** kg Membrana impermeable y altamente elástica de poliurea, referencia MasterSeal M 860 de Master Builders Solutions
MasterSeal M 860 es una membrana de impermeabilización de poliurea bicomponente y exenta de disolventes MasterSeal M 860 se utiliza en superficies horizontales para una gran variedad de aplicaciones de impermeabilización como balcones, terrazas, cubiertas y cubiertas de parking Utilizando la imprimación adecuada, MasterSeal P, MasterSeal M 860 se puede aplicar, totalmente adherida sobre una gran variedad de soportes, como hormigón, acero, ladrillo, vidrio, poliéster reforzado, madera, etc. ¿Cuáles son las propiedades de MasterSeal M 860? Forma una membrana impermeable altamente elástica, sin solapes o soldaduras. Excelente capacidad de puenteo de fisuras. Fácil aplicación. Sin disolventes. Alta permeabilidad al vapor de agua. Una vez endurecido presenta excelentes propiedades mecánicas. Buena resistencia al punzonamiento. Resistente al agua (exposiciones de larga duración). Sistema totalmente adherido. Recubrible tras pocas horas. Aplicación en superficies verticales (con adición de tixotropante). Permanece elástico a bajas temperaturas (-45ºC). Termoestable, no se reblandece a altas temperaturas.
