# MasterSeal Traffic 2266 - sist. imper. y pavimento de cubiertas parking, ac. antideslizante

- Propiedad del archivo: CONSTRUNARIO
- Formato: FIEBDC-3/2012
- Programa: Construnario Versión 3.51
- Fecha de los precios: 05/10/2021
- Divisa: EUR
- Código: master-build (14/10/2021)

**UMBS_577** m2 MasterSeal Traffic 2266 - sist. imper. y pavimento de cubiertas parking, ac. antideslizante (01/10/2021)
Suministro y puesta en obra de sistema MasterSeal Traffic 2264 de Master Builders Solutions o similar, para impermeabilización de superficies de cubiertas transitables de parkings hasta obtener un espesor medio de 4,0 mm, acabado antideslizante. Consistente en una capa de imprimación basada en tecnología XolutecTM, sin disolventes y tolerante con la humedad del soporte MasterSeal P 770 de Master Builders Solutions o similar (rendimiento 0,35 kg/m2) (según EN 1504-2:2004, reacción al fuego clase E, permeabilidad al vapor de agua clase III); espolvoreo en fresco de árido de cuarzo MasterTop F5 o similar (según UNE EN 13139) con una granulometría de 0,3-0,8 mm (rendimiento 1,0 kg/m2); capa de puente de unión de poliuretano con disolventes MasterSeal P 691 o similar (rendimiento medio 0,075 kg/m2) (según 169101- EN 13813, comportamiento al fuego Efl); aplicación manual de membrana de poliuretano de dos componentes sin disolventes, altamente elástica, MasterSeal M 860 o similar (rendimiento medio 2,65 kg/m2) (según EN 13813 SR-B1,5-IR4-Cfl-s1); capa de rodadura de poliuretano bicomponente sin disolventes MasterSeal M880 (rendimiento medio 0,5 Kg/m2) (según EN 13813 SR-AR1-B1,5-IR4-Efl); espolvoreo de árido MasterTop F5 o similar (según UNE EN 13139) (rendimiento medio 0,9 Kg/m2); capa de sellado mediante resina de poliuretano monocomponente MasterSeal TC 258 (según EN 1504-2: ZA.1d, ZA.1e, ZA.1f and ZA.1g y EN 13813: SR-B1,5-AR1-IR4) o similar (rendimiento 0,6-0,9 kg/m2); sobre superficies de hormigón, sin incluir la preparación del soporte. Colores estándar. Medida la superficie ejecutada.

| Código | Ud | Descripción | Rendimiento |
|---|---|---|---|
| 25028091_MBS | kg | Imprimación de 2 componentes basada en tecnología XolutecTM, referencia MasterSeal P 770 de Master Builders Solutions (material) | 0.350 |
| 50256761_MBS | kg | Puente de unión de poliuretano monocomponente, referencia MasterSeal P 691 de Master Builders Solutions (material) | 0.075 |
| 25021017_MBS | kg | Membrana impermeable y altamente elástica de poliurea, referencia MasterSeal M 860 de Master Builders Solutions (material) | 2.650 |
| 25008405_MBS | kg | Recubrimiento de poliuretano bicomponente, referencia MasterSeal M 880 de Master Builders Solutions. Rápido endurecimiento (material) | 0.500 |
| 57205220_MBS | kg | Capa de acabado elástica de poliuretano monocomponente, referencia MasterSeal TC 258 de Master Builders Solutions (material; 06/10/2021) | 0.650 |
| 25030695_MBS | kg | Capa de sellado, referencia MasterSeal TC 681 de Master Builders Solutions (material) | 0.650 |
| 57221755_MBS | kg | Áridos de cuarzo naturales, referencia MasterTop Filler de Master Builders Solutions. Aplicación de pavimentos industriales (material; 06/10/2021) | 1.900 |
| OGEN003 | h | Oficial 1ª (mano de obra; 01/10/2021) | 0.280 |
| OGEN005 | h | Ayudante (mano de obra; 01/10/2021) | 0.280 |

## Recursos

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.

**50256761_MBS** kg Puente de unión de poliuretano monocomponente, referencia MasterSeal P 691 de Master Builders Solutions
MasterSeal P 691 es una imprimación de poliuretano monocomponente. MasterSeal P 691 se utiliza para favorecer la adhesión entre las membranas de poliuretano MasterSeal, en aplicaciones de reparación. MasterSeal P 691 también se utiliza sobre las membranas antiguas, cuando haya que renovar o reparar la capa protectora UV (TopCoat) ¿Cuáles son las propiedades de MasterSeal P 691? Excelente adherencia sobre antiguas membranas de los sistemas MasterSeal Roof o MasterSeal Traffic. Resiste el contacto permanente con agua.

**25021017_MBS** kg Membrana impermeable y altamente elástica de poliurea, referencia MasterSeal M 860 de Master Builders Solutions
MasterSeal M 860 es una membrana de impermeabilización de poliurea bicomponente y exenta de disolventes MasterSeal M 860 se utiliza en superficies horizontales para una gran variedad de aplicaciones de impermeabilización como balcones, terrazas, cubiertas y cubiertas de parking Utilizando la imprimación adecuada, MasterSeal P, MasterSeal M 860 se puede aplicar, totalmente adherida sobre una gran variedad de soportes, como hormigón, acero, ladrillo, vidrio, poliéster reforzado, madera, etc. ¿Cuáles son las propiedades de MasterSeal M 860? Forma una membrana impermeable altamente elástica, sin solapes o soldaduras. Excelente capacidad de puenteo de fisuras. Fácil aplicación. Sin disolventes. Alta permeabilidad al vapor de agua. Una vez endurecido presenta excelentes propiedades mecánicas. Buena resistencia al punzonamiento. Resistente al agua (exposiciones de larga duración). Sistema totalmente adherido. Recubrible tras pocas horas. Aplicación en superficies verticales (con adición de tixotropante). Permanece elástico a bajas temperaturas (-45ºC). Termoestable, no se reblandece a altas temperaturas.

**25008405_MBS** kg Recubrimiento de poliuretano bicomponente
MasterSeal M 880 es una Capa elástica de rodadura en los sistemas de impermeabilización de plantas de parking, interiores y exteriores, donde se requiera una rápida puesta en servicio. Aplicable en interiores y exteriores. Aplicable sobre hormigón, mortero de cemento. Impermeabilización y protección de estructuras de hormigón frente al agua y sales de deshielo. Impermeabilización de tuberías de hormigón. Impermeabilización colectores. ¿Cuáles son las propiedades de MasterSeal M 880? Excelente adherencia sobre la membrana de impermeabilización. Ligeramente tixotrópico para su aplicación en rampas. Resistente a aceites hidráulicos y combustibles. Elevadas resistencias mecánicas. Rápido curado, que permite la aplicación casi de inmediato de la capa de acabado.

**57205220_MBS** kg Capa de acabado elástica de poliuretano monocomponente, referencia MasterSeal TC 258 de Master Builders Solutions
MasterSeal TC 258 es un poliuretano alifático monocomponente. Bajo contenido en disolventes. Capa de acabado elástica para revestimientos MasterSeal M elásticos. Capa de acabado que proporciona mejor resistencia a la intemperie y a los rayos UV de los Sistemas MasterSeal Traffic y MasterSeal Roof. ¿Cuáles son las propiedades de MasterSeal TC 258? Buena adherencia sobre revestimientos MasterSeal elásticos. Fácil de aplicar. Reacciona con la humedad ambiental para producir un film elástico y resistente. Buen comportamiento ante el fuego. Se emplea para incrementar la resistencia a los rayos UV de los revestimientos MasterSeal. Una vez endurecido, presenta excelentes propiedades mecánicas. No espumea incluso en espesores elevados. Acabado mate.

**25030695_MBS** kg Capa de sellado, referencia MasterSeal TC 681 de Master Builders Solutions
MasterSeal TC 681 es un TopCoat elástico, bicomponente, pigmentado de curado rápido incluso a bajas temperaturas, resistente a los rayos UV, no amarillea, con acabado brillante para una amplia gama de recubrimientos. MasterSeal TC 681 contiene disolventes. MasterSeal TC 681 es principalmente utilizada como capa de sellado en aplicacion es en parkings, donde se necesite un curado rápido, una excelente resistencia a los UV y una buena resistencia a la abrasión. MasterSeal TC 681 se utiliza en los siguientes sistemas: MasterSeal Traffic 2205 MasterSeal Traffic 2263 MasterSeal Traffic 2264 MasterSeal Traffic 2266 ¿Cuáles son las propiedades de MasterSeal TC 681? Curado rápido Cortos tiempos de puesta en servicio Excelentes propiedades mecánicas Resistencia a la abrasión Elástico Puenteo de fisuras Resistencia a los UV Acabado estético Duradero Fácil limpieza

**57221755_MBS** kg Áridos de cuarzo naturales
Áridos de cuarzo naturales utilizados en la aplicación de pavimentos industriales. Áridos de cuarzo natural de diferentes granulometrías utilizados en combinación con resinas epoxi o poliuretano para la confección de los distintos sistemas de recubrimientos de pavimentos industriales. Consultar con el Servicio Técnico cualquier aplicación no prevista en esta relación.
