# Membrana impermeable de poliuretano alifático en base agua, referencia MasterSeal M 626 de Master Builders Solutions

- Propiedad del archivo: CONSTRUNARIO
- Formato: FIEBDC-3/2012
- Programa: Construnario Versión 3.51
- Fecha de los precios: 05/10/2021
- Divisa: EUR

**50000734_MBS** kg Membrana impermeable de poliuretano alifático en base agua, referencia MasterSeal M 626 de Master Builders Solutions
MasterSeal M 626 es una membrana impermeable, monocomponente de poliuretano alifático en base agua para la impermeabilización de cubiertas, balcones, y terrazas. Aplicable en interiores y exteriores. Se puede aplicar sobre hormigón o mortero (y sobre otros soportes con imprimación adecuada). Impermeabilización de cubiertas, balcones y terrazas. ¿Cuáles son las propiedades de MasterSeal M 626? Alta elasticidad y flexibilidad. Excelente adherencia sobre mortero y hormigón. Una vez endurecido es impermeable al agua y al dióxido de carbono. No contiene breas. Fácil de aplicar. Monocomponente de baja viscosidad. Monolítico – impermeabilización continua sin solapes. Permeable al vapor de agua. Excelentes propiedades mecánicas. Resistente a las aguas estancas. Puede ser recubierto en pocas horas tras su aplicación, según condiciones ambientales. Excelente aplicación en vertical sin goteo. Alifático, por lo que presenta una alta resistencia a los rayos UV y a la intemperie no necesitando sellado. Cumple requisitos de clasificación Cool Roof para el color blanco con un valor reflectancia solar SRI de 87% (tras envejecimiento).
