# MasterSeal Roof 2103 - imper. PU proyectado cubierta con DITE y protección UV

- Propiedad del archivo: CONSTRUNARIO
- Formato: FIEBDC-3/2012
- Programa: Construnario Versión 3.51
- Fecha de los precios: 05/10/2021
- Divisa: EUR
- Código: master-build (14/10/2021)

**UMBS_164** m2 MasterSeal Roof 2103 - imper. PU proyectado cubierta con DITE y protección UV (01/10/2021)
Suministro y puesta en obra del sistema de impermeabilización de poliuretano proyectado MasterSeal Roof 2103 de Master Builders Solutions o similar, con documento de idoneidad técnica no. ETA (DITE) 004/0035 a 2,3 mm de espesor, con características de vida útil W3 (25 años), resistencia a cargas de viento >'= 50 kPa, dureza Shore A 75, resistencia a tracción 7 MPa, alargamiento 500%, resistencia al desgarro 18 MPa, pendiente de S1 a S4, resistente a temperatura en superficie mínima TL4 (-30ºC) y máxima TH4 (90ºC), resistencia a la propagación del fuego y al calor por radiación Broof - t1 (según ETAG 005 - Part 6). Consistente en una capa de imprimación basada en tecnología XolutecTM, sin disolventes y tolerante con la humedad del soporte MasterSeal P 770 de Master Builders Solutions o similar (rendimiento 0,35 kg/m2) (según EN 1504-2:2004, reacción al fuego clase E, permeabilidad al vapor de agua clase III); espolvoreo en fresco del árido de cuarzo MasterTop F5 o similar con una granulometría de 0,3-0,8 mm (rendimiento 1,0 kg/m2); capa de puente de unión de poliuretano con disolventes MasterSeal P 691 o similar (rendimiento 0,1 kg/m2); membrana proyectada en caliente de poliuretano puro de dos componentes sin disolventes, altamente elástica, MasterSeal M 803 o similar (rendimiento medio 2,2 kg/m2), con dureza Shore A 75 (según DIN 5350), resistencia a tracción 7 MPa (según DIN 53504), alargamiento 700% (según DIN 53504), resistencia al desgarro 18 MPa (según DIN 53515); protegida frente a UV con resina de poliuretano elástica monocomponente MasterSeal TC 259 o similar (rendimiento 0,200 kg/m2), sobre superficies de hormigón o mortero, sin incluir la preparación del soporte. Colores estándar. Medida la superficie ejecutada.

| Código | Ud | Descripción | Rendimiento |
|---|---|---|---|
| 25028091_MBS | kg | Imprimación de 2 componentes basada en tecnología XolutecTM, referencia MasterSeal P 770 de Master Builders Solutions (material) | 0.350 |
| 57221755_MBS | kg | Áridos de cuarzo naturales, referencia MasterTop Filler de Master Builders Solutions. Aplicación de pavimentos industriales (material; 06/10/2021) | 1.000 |
| 50256761_MBS | kg | Puente de unión de poliuretano monocomponente, referencia MasterSeal P 691 de Master Builders Solutions (material) | 0.100 |
| 25023893_MBS | kg | Membrana híbrida, bicomponente, referencia MasterSeal M 803 de Master Builders Solution. Para impermeabilización de cubiertas (material) | 2.250 |
| 50146680_MBS | kg | Capa de acabado elástica de poliuretano monocomponente, referencia MasterSeal TC 259 de Master Builders Solutions (material) | 0.250 |
| OGEN003 | h | Oficial 1ª (mano de obra; 01/10/2021) | 0.160 |
| OGEN005 | h | Ayudante (mano de obra; 01/10/2021) | 0.160 |

## Recursos

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.

**57221755_MBS** kg Áridos de cuarzo naturales
Áridos de cuarzo naturales utilizados en la aplicación de pavimentos industriales. Áridos de cuarzo natural de diferentes granulometrías utilizados en combinación con resinas epoxi o poliuretano para la confección de los distintos sistemas de recubrimientos de pavimentos industriales. Consultar con el Servicio Técnico cualquier aplicación no prevista en esta relación.

**50256761_MBS** kg Puente de unión de poliuretano monocomponente, referencia MasterSeal P 691 de Master Builders Solutions
MasterSeal P 691 es una imprimación de poliuretano monocomponente. MasterSeal P 691 se utiliza para favorecer la adhesión entre las membranas de poliuretano MasterSeal, en aplicaciones de reparación. MasterSeal P 691 también se utiliza sobre las membranas antiguas, cuando haya que renovar o reparar la capa protectora UV (TopCoat) ¿Cuáles son las propiedades de MasterSeal P 691? Excelente adherencia sobre antiguas membranas de los sistemas MasterSeal Roof o MasterSeal Traffic. Resiste el contacto permanente con agua.

**25023893_MBS** kg Membrana híbrida
MasterSeal M 803 es una membrana de impermeabilización de poliuretano, bicomponente y exenta de disolventes Masterseal M 803 se utiliza principalmente en aplicaciones de impermeabilización de cubiertas. Se puede aplicar tanto en cubiertas planas como invertidas. MasterSeal M 803 se utiliza en una gran variedad de aplicaciones de impermeabilización, tales como cubiertas, puentes, cubiertas de parking, túneles y soleras Utilizando la imprimación adecuada, MasterSeal P, MasterSeal M 803 se puede aplicar, totalmente adherida sobre una gran variedad de soportes, como hormigón, acero, ladrillo, vidrio, poliéster reforzado, madera, etc. ¿Cuáles son las propiedades de MasterSeal M 803? Recubrimiento impermeable, elástico, continuo, sin juntas ni solapes. Obtiene la valoración máxima según la guía DITE 005 parte 06: W3 / M y S / P1-PA / S1-S4 / TL3 / TH4. Es resistente ante el calor radiante y objetos incandescentes (DIN 4102, Parte 7) y alcanza la clasificación B2 según DIN 4102, Parte 1. Elevada capacidad de absorción de fisuras por su gran elasticidad, incluso a bajas temperaturas. No reblandece a altas temperaturas. Aplicable en superficies horizontales, verticales y techos. Fácil y rápida aplicación mediante un equipo de proyección adecuado. Rápido endurecimiento. Excelentes resistencias mecánicas (tracción, abrasión, desgarro, punzonamiento). Permeable al vapor de agua. Base del material. Resina híbrida bicomponente, exenta de disolvente.

**50146680_MBS** kg Capa de acabado elástica de poliuretano monocomponente, referencia MasterSeal TC 259 de Master Builders Solutions
MasterSeal TC 259 se utiliza como capa de acabado para la protección frente a los rayos UV de las membranas de poliurea y poliuretano. MasterSeal TC 259 se utiliza principalmente como capa de acabado en los sistemas de impermeabilización de cubiertas MasterSeal MasterSeal TC 259 se utiliza también en sistemas de impermeabilización de balcones ¿Cuáles son las propiedades de MasterSeal TC 259? Excelente resistencia a la intemperie y rayos UV. Alta elasticidad. Gran adherencia incluso en contacto permanentemente con agua. Monocomponente, no requiere mezcla. Fácil de aplicar.
