# MasterSeal Roof 2110 - revestimiento impermeable PU en inmersión inc. coloc. geotextil

- Propiedad del archivo: CONSTRUNARIO
- Formato: FIEBDC-3/2012
- Programa: Construnario Versión 3.51
- Fecha de los precios: 01/10/2021
- Divisa: EUR
- Código: master-build (14/10/2021)

**UMBS_901** m2 MasterSeal Roof 2110 - revestimiento impermeable PU en inmersión inc. coloc. geotextil
Sistema MasterSeal Roof 2110 de Master Builders Solutions o similar, impermeabilización de cubiertas altamente elástico y resistente, con elevada capacidad para puentear fisuras dinámicas, de alta durabilidad y certificada por BBA, poliuretano proyectado a 2 mm de espesor, consistente en una capa de imprimación basada en tecnología XolutecTM, sin disolventes y tolerante con la humedad del soporte MasterSeal P 770 de Master Builders Solutions o similar (rendimiento 0,35 kg/m2) (según EN 1504-2:2004, reacción al fuego clase E, permeabilidad al vapor de agua clase III); espolvoreo en fresco del árido de cuarzo MasterTop F5 con una granulometría de 0,3-0,8 mm (rendimiento 1,0 kg/m2); capa de puente de unión de poliuretano con disolventes MasterSeal P 691 o similar (rendimiento 0,08 kg/m2) (según 169101- EN 13813, comportamiento al fuego Efl); membrana proyectada en caliente de poliuretano híbrido de dos componentes sin disolventes, altamente elástica, MasterSeal M 800 o similar (rendimiento medio 2,25 kg/m2), con dureza Shore A 80 (según DIN 5350), resistencia a tracción 10 MPa (según DIN 53504), alargamiento 650% (según DIN 53504), resistencia al desgarro 18 MPa (según DIN 53515), puenteo de fisuras estáticas (a 23ºC y -20ºC) A5 (según UNE EN 1062-7), puenteo de fisuras dinámicas (a 23ºC y -20ºC) B4.2 (según UNE EN 1062-7), con marcado CE según EN 1504-2; capa de protección con la resina de poliuretano elástica monocomponente con disolventes MasterSeal TC 259 (rendimiento 0,200 kg/m2) (según ETAG 005 - part 6, reacción al fuego Clase E), sobre superficies de hormigón o mortero, incluye colocación de geotextil tejido 300g/m2, sin incluir la preparación del soporte. Color gris ral 7032. Medida la superficie ejecutada.

| Código | Ud | Descripción | Rendimiento |
|---|---|---|---|
| 25028091_MBS | kg | Imprimación de 2 componentes basada en tecnología XolutecTM, referencia MasterSeal P 770 de Master Builders Solutions (material; 05/10/2021) | 0.350 |
| 57221755_MBS | kg | Áridos de cuarzo naturales, referencia MasterTop Filler de Master Builders Solutions. Aplicación de pavimentos industriales (material; 06/10/2021) | 1.000 |
| 50256761_MBS | kg | Puente de unión de poliuretano monocomponente, referencia MasterSeal P 691 de Master Builders Solutions (material; 05/10/2021) | 0.080 |
| 25023895_MBS | kg | Membrana elástica de impermeabilización, referencia MasterSeal M 800 de Master Builders Solutions (material; 05/10/2021) | 2.200 |
| 50146680_MBS | kg | Capa de acabado elástica de poliuretano monocomponente, referencia MasterSeal TC 259 de Master Builders Solutions (material; 05/10/2021) | 0.200 |
| PGENSIK111162 | m2 | Geotextil polipropileno 300 g/m² (material) | 1.100 |
| OGEN003 | h | Oficial 1ª (mano de obra) | 0.150 |
| OGEN005 | h | Ayudante (mano de obra) | 0.150 |

## Recursos

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.

**57221755_MBS** kg Áridos de cuarzo naturales
Áridos de cuarzo naturales utilizados en la aplicación de pavimentos industriales. Áridos de cuarzo natural de diferentes granulometrías utilizados en combinación con resinas epoxi o poliuretano para la confección de los distintos sistemas de recubrimientos de pavimentos industriales. Consultar con el Servicio Técnico cualquier aplicación no prevista en esta relación.

**50256761_MBS** kg Puente de unión de poliuretano monocomponente, referencia MasterSeal P 691 de Master Builders Solutions
MasterSeal P 691 es una imprimación de poliuretano monocomponente. MasterSeal P 691 se utiliza para favorecer la adhesión entre las membranas de poliuretano MasterSeal, en aplicaciones de reparación. MasterSeal P 691 también se utiliza sobre las membranas antiguas, cuando haya que renovar o reparar la capa protectora UV (TopCoat) ¿Cuáles son las propiedades de MasterSeal P 691? Excelente adherencia sobre antiguas membranas de los sistemas MasterSeal Roof o MasterSeal Traffic. Resiste el contacto permanente con agua.

**25023895_MBS** kg Membrana elástica de impermeabilización, referencia MasterSeal M 800 de Master Builders Solutions
MasterSeal M 800 es una membrana de impermeabilización de poliuretano, bicomponente y exenta de disolventes MasterSeal M 800 se utiliza en una gran variedad de aplicaciones de impermeabilización, tales como cubiertas, puentes, cubiertas de parking, túneles y soleras Utilizando la imprimación adecuada, MasterSeal P, MasterSeal M 800 se puede aplicar, totalmente adherida sobre una gran variedad de soportes, como hormigón, acero, ladrillo, vidrio, poliéster reforzado, madera, etc. ¿Cuáles son las propiedades de MasterSeal M 800? Revestimiento impermeable continuo, sin juntas. Gran elasticidad, elevada capacidad de recubrimiento de fisuras. Aplicable únicamente con máquina de proyección adecuada. Permite ser aplicado en superficies horizontales, verticales y en techos. Excelente resistencias mecánicas (tracción, abrasión, desgarro). Rápido endurecimiento. No reblandece a altas temperaturas. Mantiene su elasticidad a bajas temperaturas (-45 ºC). Permeable al vapor de agua. Resistente a raíces.

**50146680_MBS** kg Capa de acabado elástica de poliuretano monocomponente, referencia MasterSeal TC 259 de Master Builders Solutions
MasterSeal TC 259 se utiliza como capa de acabado para la protección frente a los rayos UV de las membranas de poliurea y poliuretano. MasterSeal TC 259 se utiliza principalmente como capa de acabado en los sistemas de impermeabilización de cubiertas MasterSeal MasterSeal TC 259 se utiliza también en sistemas de impermeabilización de balcones ¿Cuáles son las propiedades de MasterSeal TC 259? Excelente resistencia a la intemperie y rayos UV. Alta elasticidad. Gran adherencia incluso en contacto permanentemente con agua. Monocomponente, no requiere mezcla. Fácil de aplicar.
