# MasterSeal Roof 2160 - impermeabilización poliuretano cubierta

- Propiedad del archivo: CONSTRUNARIO
- Formato: FIEBDC-3/2012
- Programa: Construnario Versión 3.51
- Fecha de los precios: 01/10/2021
- Divisa: EUR
- Código: master-build (14/10/2021)

**UMBS_165** m2 MasterSeal Roof 2160 - impermeabilización poliuretano cubierta
Suministro y puesta en obra del sistema de impermeabilización de poliuretano líquido MasterSeal Roof 2160 de Master Builders Solutions o similar, a 2 mm de espesor, consistente en capa de imprimación basada en tecnología XolutecTM, sin disolventes y tolerante con la humedad del soporte MasterSeal P 770 de Master Builders Solutions o similar (rendimiento 0,35 kg/m2) (según EN 1504-2:2004, reacción al fuego clase E, permeabilidad al vapor de agua clase III); espolvoreo en fresco de árido de cuarzo MasterTop F5 o similar con granulometría de 0,4-1,00 mm (rendimiento 1,0 kg/m2); membrana impermeabilizante de poliuretano de dos componentes sin disolventes altamente elástica, aplicada mediante llana dentada, MasterSeal M 860 o similar (rendimiento 2,2 kg/m2) (según EN 13813 SR-B1,5-IR4-Cfl-s1); capa de protección con la resina de poliuretano elástica monocomponente MasterSeal TC 259 o similar (rendimiento 0,2 kg/m2) (según ETAG 005 - part 6, reacción al fuego Clase E), sobre superficies de hormigón o mortero, sin incluir la preparación del soporte. Colores estándar. Medida la superficie ejecutada.

| Código | Ud | Descripción | Rendimiento |
|---|---|---|---|
| 25028091_MBS | kg | Imprimación de 2 componentes basada en tecnología XolutecTM, referencia MasterSeal P 770 de Master Builders Solutions (material; 05/10/2021) | 0.350 |
| 57221755_MBS | kg | Áridos de cuarzo naturales, referencia MasterTop Filler de Master Builders Solutions. Aplicación de pavimentos industriales (material; 06/10/2021) | 1.000 |
| 25021017_MBS | kg | Membrana impermeable y altamente elástica de poliurea, referencia MasterSeal M 860 de Master Builders Solutions (material; 05/10/2021) | 2.200 |
| 50146680_MBS | kg | Capa de acabado elástica de poliuretano monocomponente, referencia MasterSeal TC 259 de Master Builders Solutions (material; 05/10/2021) | 0.250 |
| OGEN003 | h | Oficial 1ª (mano de obra) | 0.240 |
| OGEN005 | h | Ayudante (mano de obra) | 0.240 |

## Recursos

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.

**57221755_MBS** kg Áridos de cuarzo naturales
Áridos de cuarzo naturales utilizados en la aplicación de pavimentos industriales. Áridos de cuarzo natural de diferentes granulometrías utilizados en combinación con resinas epoxi o poliuretano para la confección de los distintos sistemas de recubrimientos de pavimentos industriales. Consultar con el Servicio Técnico cualquier aplicación no prevista en esta relación.

**25021017_MBS** kg Membrana impermeable y altamente elástica de poliurea, referencia MasterSeal M 860 de Master Builders Solutions
MasterSeal M 860 es una membrana de impermeabilización de poliurea bicomponente y exenta de disolventes MasterSeal M 860 se utiliza en superficies horizontales para una gran variedad de aplicaciones de impermeabilización como balcones, terrazas, cubiertas y cubiertas de parking Utilizando la imprimación adecuada, MasterSeal P, MasterSeal M 860 se puede aplicar, totalmente adherida sobre una gran variedad de soportes, como hormigón, acero, ladrillo, vidrio, poliéster reforzado, madera, etc. ¿Cuáles son las propiedades de MasterSeal M 860? Forma una membrana impermeable altamente elástica, sin solapes o soldaduras. Excelente capacidad de puenteo de fisuras. Fácil aplicación. Sin disolventes. Alta permeabilidad al vapor de agua. Una vez endurecido presenta excelentes propiedades mecánicas. Buena resistencia al punzonamiento. Resistente al agua (exposiciones de larga duración). Sistema totalmente adherido. Recubrible tras pocas horas. Aplicación en superficies verticales (con adición de tixotropante). Permanece elástico a bajas temperaturas (-45ºC). Termoestable, no se reblandece a altas temperaturas.

**50146680_MBS** kg Capa de acabado elástica de poliuretano monocomponente, referencia MasterSeal TC 259 de Master Builders Solutions
MasterSeal TC 259 se utiliza como capa de acabado para la protección frente a los rayos UV de las membranas de poliurea y poliuretano. MasterSeal TC 259 se utiliza principalmente como capa de acabado en los sistemas de impermeabilización de cubiertas MasterSeal MasterSeal TC 259 se utiliza también en sistemas de impermeabilización de balcones ¿Cuáles son las propiedades de MasterSeal TC 259? Excelente resistencia a la intemperie y rayos UV. Alta elasticidad. Gran adherencia incluso en contacto permanentemente con agua. Monocomponente, no requiere mezcla. Fácil de aplicar.
