# Mortero rápido y tixotrópico, referencia MasterEmaco N 352 RS de Master Builders Solutions. Reparación de elementos de hormigón

- Propiedad del archivo: CONSTRUNARIO
- Formato: FIEBDC-3/2012
- Programa: Construnario Versión 3.51
- Fecha de los precios: 04/10/2021
- Divisa: EUR

**57240570_MBS** kg Mortero rápido y tixotrópico, referencia MasterEmaco N 352 RS de Master Builders Solutions. Reparación de elementos de hormigón
Mortero rápido y tixotrópico, MasterEmaco N 352 RS de Master Builders Solutions, para la reparación de elementos de hormigón. MasterEmaco N 352 RS, mortero rápido y tixotrópico de rápido endurecimiento Listo para su empleo. Sólo precisa su amasado con agua. Tixotrópico. Rápido endurecimiento. Retracción compensada. Fácilmente aplicable. Excelente adherencia incluso sin puente de unión en soportes de hormigón o mortero. Moldeable. Pintable.
