# MasterSeal M 431 - impermeab. emulsión asfáltica mejorada, h>2 m

- Propiedad del archivo: CONSTRUNARIO
- Formato: FIEBDC-3/2012
- Programa: Construnario Versión 3.51
- Fecha de los precios: 01/10/2021
- Divisa: EUR
- Código: master-build (14/10/2021)

**UMBS_056** m2 MasterSeal M 431 - impermeab. emulsión asfáltica mejorada, h>2 m
Impermeabilización de superficies horizontales o verticales con recubrimiento impermeable hasta una altura máxima de 10 m de columna de agua, a base de emulsión asfáltica mejorada MasterSeal M 431 de Master Builders Solutions o similar, a dos manos a una altura superior a los 2 m, con un peso mínimo de 1,3 kg/m2. Incluso limpieza previa del paramento; según NBE-QB-90 y UNE-104. Medida la superficie ejecutada.

| Código | Ud | Descripción | Rendimiento |
|---|---|---|---|
| 57587773_MBS | kg | Emulsión bituminosa no iónica, referencia MasterSeal M 431 de Master Builders Solutions (material; 05/10/2021) | 1.300 |
| OGEN011 | h | Oficial 1ª impermeabilizador (mano de obra) | 0.300 |
| OGEN006 | h | Peón especialista (mano de obra) | 0.300 |

## Recursos

**57587773_MBS** kg Emulsión bituminosa no iónica, referencia MasterSeal M 431 de Master Builders Solutions
MasterSeal M 431 es un producto utilizable como capa impermeabilizante en muros en general y medianerías, como reparación de pequeñas fisuras y juntas. Combinado con cemento permite la confección de morteros asfálticos. ¿Cuáles son las propiedades de MasterSeal M 431? Excelente impermeabilidad. Fácilmente aplicable. No precisa manipulación. Monocomponente. Excelente adherencia.
